# Impermeabilización de cubiertas inclinadas ajardinadas, con láminas de EPDM

- Propiedad del archivo: CYPE Ingenieros S.A.
- Formato: FIEBDC-3/2016
- Programa: Generador de precios de la construcción. CYPE Ingenieros, S.A.
- Fecha: 15/10/2024
- Ámbito geográfico: Colombia
- Divisa: COP
- Costes indirectos: 3 %
- Gastos generales: 13 %
- Beneficio industrial: 6 %
- IVA: 16 %

## N Aislamientos e impermeabilizaciones

### NI Impermeabilizaciones

#### NIN Cubiertas inclinadas

**NIN023** m² Impermeabilización de cubiertas inclinadas ajardinadas, con láminas de EPDM.
Impermeabilización de cubiertas inclinadas ajardinadas, con una pendiente media del 5%, con lámina impermeabilizante autoadhesiva de caucho sintético EPDM de alta densidad, de 2,5 mm de espesor, masa nominal 2,75 kg/m², con armadura de fieltro de fibra de vidrio y plástico desechable siliconado en la cara inferior, tipo monocapa, totalmente adherida al soporte con adhesivo de neopreno y fijada en solapes y bordes mediante soldadura termoplástica.
Incluye: Aplicación de la capa de imprimación. Colocación de la geomembrana. Resolución de los puntos singulares.
Criterio de medición de proyecto: Superficie del faldón medida en verdadera magnitud, según documentación gráfica de Proyecto.
Criterio de medición de obra: Se medirá, en verdadera magnitud, la superficie realmente ejecutada según especificaciones de Proyecto.

| Código | Ud | Descripción | Rendimiento | Precio | Importe |
|---|---|---|---|---|---|
| mt15dra025 | kg | Adhesivo de neopreno, para la unión de las membranas de EPDM al soporte. (material) | 0.325 | 67242.14 | 21853.696 |
| mt15soc010a | m² | Lámina impermeabilizante autoadhesiva de caucho sintético EPDM de alta densidad, de 2,5 mm de espesor, masa nominal 2,75 kg/m², con armadura de fieltro de fibra de vidrio y plástico desechable siliconado en la cara inferior, con resistencia a la penetración de raíces, con resistencia al envejecimiento y a los rayos UV. (material) | 1.1 | 188760.16 | 207636.176 |
| mo029 | h | Oficial 1ª aplicador de láminas y mantos impermeabilizantes. (mano de obra) | 0.15 | 26625.25 | 3993.788 |
| mo067 | h | Ayudante aplicador de láminas y mantos impermeabilizantes. (mano de obra) | 0.15 | 19903.05 | 2985.458 |
| % | % | Herramienta menor | 2 % | 236469.118 | 4729.382 |
|  |  | Costes directos |  |  | 241198.500 |

Residuos:
- colocación: mt15dra025 Adhesivo de neopreno, para la unión de las membranas de EPDM al soporte; factor de residuo 0.03
- colocación: mt15soc010a; factor de residuo 0.035

## Recursos

**mt15dra025** kg Adhesivo de neopreno, para la unión de las membranas de EPDM al soporte
Datos técnicos: Coste energético 120.000 MJ; Emisión de CO2 2.960 kg; Código LER 17 02 03; Masa del elemento 1 kg; Volumen 0.001667 m3

**mt15soc010a** m² Lámina impermeabilizante autoadhesiva de caucho sintético EPDM de alta densidad
Datos técnicos: Coste energético 196.367 MJ; Emisión de CO2 6.249 kg; Código LER 17 02 03; Masa del elemento 2.75 kg; Volumen 0.004583 m3
Residuos:
- embalaje: re170203 Plástico. (componente de residuo); rendimiento 0.07 kg; Código LER 17 02 03; Masa del elemento 1 kg; Volumen 0.001667 m3
