# Aislamiento térmico de origen vegetal por el interior de la hoja exterior, en fachada de doble hoja de mampostería vista

- Propiedad del archivo: CYPE Ingenieros S.A.
- Formato: FIEBDC-3/2016
- Programa: Generador de precios de la construcción. CYPE Ingenieros, S.A.
- Fecha: 18/06/2024
- Ámbito geográfico: Colombia
- Divisa: COP
- Costes indirectos: 3 %
- Gastos generales: 13 %
- Beneficio industrial: 6 %
- IVA: 16 %

## N Aislamientos e impermeabilizaciones

### NV Aislamientos térmicos de origen vegetal

#### NVF Fachadas y medianerías

**NVF010** m² Aislamiento térmico de origen vegetal por el interior de la hoja exterior, en fachada de doble hoja de mampostería vista.
Aislamiento térmico de origen vegetal por el interior de la hoja exterior, en fachada de doble hoja de mampostería vista, formado por panel ligero de lana de madera, de 600x2000 mm y 15 mm de espesor, resistencia térmica 0,17 m²K/W, conductividad térmica 0,09 W/(mK), colocado a tope y fijado mecánicamente.
Incluye: Limpieza y preparación de la superficie del soporte. Replanteo y corte del aislamiento. Colocación del aislamiento. Fijación del aislamiento. Resolución de puntos singulares.
Criterio de medición de proyecto: Superficie medida según documentación gráfica de Proyecto.
Criterio de medición de obra: Se medirá la superficie realmente ejecutada según especificaciones de Proyecto.

| Código | Ud | Descripción | Rendimiento | Precio | Importe |
|---|---|---|---|---|---|
| mt16aaa020fc | Ud | Fijación mecánica para paneles aislantes de lana de madera, colocados directamente sobre la superficie soporte. (material) | 4 | 789.87 | 3159.480 |
| mt16vki010a | m² | Panel ligero de lana de madera, de 600x2000 mm y 15 mm de espesor, formado por virutas de madera aglomeradas con cemento, resistencia térmica 0,17 m²K/W, conductividad térmica 0,09 W/(mK), densidad 566,7 kg/m³, factor de resistencia a la difusión del vapor de agua 0,4 y Euroclase B-s1, d0 de reacción al fuego, para aislamiento térmico y acústico y protección frente a incendios, en edificación. (material) | 1.05 | 55675.71 | 58459.496 |
| mo054 | h | Oficial 1ª colocador de aislantes. (mano de obra) | 0.099 | 26179.17 | 2591.738 |
| mo101 | h | Ayudante colocador de aislantes. (mano de obra) | 0.099 | 19044.65 | 1885.420 |
| % | % | Herramienta menor | 2 % | 66096.134 | 1321.923 |
|  |  | Costes directos |  |  | 67418.057 |

Residuos:
- colocación: mt16vki010a; factor de residuo 0.0412499

## Recursos

**mt16aaa020fc** Ud Fijación mecánica para paneles aislantes de lana de madera, colocados directamente sobre la superficie soporte
Datos técnicos: Coste energético 0.233 MJ; Emisión de CO2 0.071 kg
Residuos:
- embalaje: re150101 Envases de papel y cartón. (componente de residuo); rendimiento 0.072 kg; Código LER 15 01 01; Masa del elemento 1 kg; Volumen 0.001333 m3

**mt16vki010a** m² Panel ligero de lana de madera
Datos técnicos: Coste energético 90.318 MJ; Emisión de CO2 2.254 kg; Código LER 17 06 04; Masa del elemento 8.5 kg; Volumen 0.014167 m3
Residuos:
- embalaje: re170203 Plástico. (componente de residuo); rendimiento 0.027 kg; Código LER 17 02 03; Masa del elemento 1 kg; Volumen 0.001667 m3
