# Aislamiento térmico de origen vegetal por el interior de la hoja exterior, en fachada de doble hoja de mampostería para revestir

- Propiedad del archivo: CYPE Ingenieros S.A.
- Formato: FIEBDC-3/2016
- Programa: Generador de precios de la construcción. CYPE Ingenieros, S.A.
- Fecha: 18/06/2024
- Ámbito geográfico: Colombia
- Divisa: COP
- Costes indirectos: 3 %
- Gastos generales: 13 %
- Beneficio industrial: 6 %
- IVA: 16 %

## N Aislamientos e impermeabilizaciones

### NV Aislamientos térmicos de origen vegetal

#### NVF Fachadas y medianerías

**NVF015** m² Aislamiento térmico de origen vegetal por el interior de la hoja exterior, en fachada de doble hoja de mampostería para revestir.
Aislamiento térmico de origen vegetal por el interior de la hoja exterior, en fachada de doble hoja de mampostería para revestir, formado por panel de aglomerado de algodón reciclado, de 50 mm de espesor, de 1200x400 mm, color negro, de 40 kg/m³ de densidad, resistencia térmica 1,35 m²K/W, conductividad térmica 0,037 W/(mK), factor de resistencia a la difusión del vapor de agua 1, Euroclase E de reacción al fuego, resistencia a compresión 10,46 kPa, colocado a tope y con fijaciones mecánicas.
Incluye: Limpieza y preparación de la superficie del soporte. Replanteo y corte del aislamiento. Aplicación del mortero. Colocación del aislamiento. Fijación del aislamiento. Resolución de puntos singulares.
Criterio de medición de proyecto: Superficie medida según documentación gráfica de Proyecto.
Criterio de medición de obra: Se medirá la superficie realmente ejecutada según especificaciones de Proyecto.

| Código | Ud | Descripción | Rendimiento | Precio | Importe |
|---|---|---|---|---|---|
| mt16aaa020mc | Ud | Fijación mecánica para paneles aislantes de aglomerado de algodón, colocados directamente sobre la superficie soporte. (material) | 6 | 760.63 | 4563.780 |
| mt16alg010bje | m² | Panel de aglomerado de algodón reciclado, de 50 mm de espesor, de 1200x400 mm, color negro, de 40 kg/m³ de densidad, resistencia térmica 1,35 m²K/W, conductividad térmica 0,037 W/(mK), factor de resistencia a la difusión del vapor de agua 1, Euroclase E de reacción al fuego, resistencia a compresión 10,46 kPa. (material) | 1.05 | 37244.84 | 39107.082 |
| mo054 | h | Oficial 1ª colocador de aislantes. (mano de obra) | 0.148 | 26179.17 | 3874.517 |
| mo101 | h | Ayudante colocador de aislantes. (mano de obra) | 0.148 | 19044.65 | 2818.608 |
| % | % | Herramienta menor | 2 % | 50363.987 | 1007.280 |
|  |  | Costes directos |  |  | 51371.267 |

Residuos:
- colocación: mt16alg010bje; factor de residuo 0.048

## Recursos

**mt16aaa020mc** Ud Fijación mecánica para paneles aislantes de aglomerado de algodón, colocados directamente sobre la superficie soporte
Datos técnicos: Coste energético 0.233 MJ; Emisión de CO2 0.071 kg
Residuos:
- embalaje: re150101 Envases de papel y cartón. (componente de residuo); rendimiento 0.072 kg; Código LER 15 01 01; Masa del elemento 1 kg; Volumen 0.001333 m3

**mt16alg010bje** m² Panel de aglomerado de algodón reciclado
Datos técnicos: Coste energético 30.525 MJ; Emisión de CO2 0.995 kg; Código LER 17 06 04; Masa del elemento 2 kg; Volumen 0.003333 m3
Residuos:
- embalaje: re170203 Plástico. (componente de residuo); rendimiento 0.024 kg; Código LER 17 02 03; Masa del elemento 1 kg; Volumen 0.001667 m3
