# Aislamiento térmico de origen vegetal por el interior de la hoja exterior, en fachada de doble hoja de mampostería para revestir

- Propiedad del archivo: CYPE Ingenieros S.A.
- Formato: FIEBDC-3/2016
- Programa: Generador de precios de la construcción. CYPE Ingenieros, S.A.
- Fecha: 18/06/2024
- Ámbito geográfico: Colombia
- Divisa: COP
- Costes indirectos: 3 %
- Gastos generales: 13 %
- Beneficio industrial: 6 %
- IVA: 16 %

## N Aislamientos e impermeabilizaciones

### NV Aislamientos térmicos de origen vegetal

#### NVF Fachadas y medianerías

**NVF015** m² Aislamiento térmico de origen vegetal por el interior de la hoja exterior, en fachada de doble hoja de mampostería para revestir.
Aislamiento térmico de origen vegetal por el interior de la hoja exterior, en fachada de doble hoja de mampostería para revestir, formado por panel de aglomerado de algodón reciclado, de 100 mm de espesor, de 1200x600 mm, color negro, de 40 kg/m³ de densidad, resistencia térmica 2,7 m²K/W, conductividad térmica 0,037 W/(mK), factor de resistencia a la difusión del vapor de agua 1, Euroclase E de reacción al fuego, resistencia a compresión 10,46 kPa, colocado a tope y con pelladas de adhesivo cementoso.
Incluye: Limpieza y preparación de la superficie del soporte. Replanteo y corte del aislamiento. Aplicación del adhesivo. Aplicación del adhesivo. Colocación del aislamiento. Resolución de puntos singulares.
Criterio de medición de proyecto: Superficie medida según documentación gráfica de Proyecto.
Criterio de medición de obra: Se medirá la superficie realmente ejecutada según especificaciones de Proyecto.

| Código | Ud | Descripción | Rendimiento | Precio | Importe |
|---|---|---|---|---|---|
| mt16aaa040f | kg | Adhesivo cementoso para fijación de placas aislantes, en paramentos verticales. (material) | 2 | 2632.92 | 5265.840 |
| mt16alg010bzl | m² | Panel de aglomerado de algodón reciclado, de 100 mm de espesor, de 1200x600 mm, color negro, de 40 kg/m³ de densidad, resistencia térmica 2,7 m²K/W, conductividad térmica 0,037 W/(mK), factor de resistencia a la difusión del vapor de agua 1, Euroclase E de reacción al fuego, resistencia a compresión 10,46 kPa. (material) | 1.05 | 74560.62 | 78288.651 |
| mo054 | h | Oficial 1ª colocador de aislantes. (mano de obra) | 0.123 | 26179.17 | 3220.038 |
| mo101 | h | Ayudante colocador de aislantes. (mano de obra) | 0.123 | 19044.65 | 2342.492 |
| % | % | Herramienta menor | 2 % | 89117.021 | 1782.340 |
|  |  | Costes directos |  |  | 90899.361 |

Residuos:
- colocación: mt16aaa040f Adhesivo cementoso para fijación de placas aislantes, en paramentos verticales; factor de residuo 0.07
- colocación: mt16alg010bzl; factor de residuo 0.0365873

## Recursos

**mt16aaa040f** kg Adhesivo cementoso para fijación de placas aislantes, en paramentos verticales
Datos técnicos: Coste energético 3.871 MJ; Emisión de CO2 0.344 kg; Código LER 17 09 04; Masa del elemento 1 kg; Volumen 0.000667 m3
Residuos:
- embalaje: re170203 Plástico. (componente de residuo); rendimiento 0.003 kg; Código LER 17 02 03; Masa del elemento 1 kg; Volumen 0.001667 m3

**mt16alg010bzl** m² Panel de aglomerado de algodón reciclado
Datos técnicos: Coste energético 59.186 MJ; Emisión de CO2 1.898 kg; Código LER 17 06 04; Masa del elemento 4 kg; Volumen 0.006667 m3
Residuos:
- embalaje: re170203 Plástico; rendimiento 0.029 kg
