# Aislamiento térmico visto de origen vegetal por el exterior en fachada para sistemas ETICS

- Propiedad del archivo: CYPE Ingenieros S.A.
- Formato: FIEBDC-3/2016
- Programa: Generador de precios de la construcción. CYPE Ingenieros, S.A.
- Fecha: 18/06/2024
- Ámbito geográfico: Colombia
- Divisa: COP
- Costes indirectos: 3 %
- Gastos generales: 13 %
- Beneficio industrial: 6 %
- IVA: 16 %

## N Aislamientos e impermeabilizaciones

### NV Aislamientos térmicos de origen vegetal

#### NVS Sistemas ETICS de aislamiento exterior de fachadas

**NVS020** m² Aislamiento térmico visto de origen vegetal por el exterior en fachada para sistemas ETICS.
Aislamiento térmico visto por el exterior en fachada para sistemas ETICS, formado por panel de aglomerado de corcho expandido, con tratamiento ignífugo, de 30 mm de espesor, de 1000x500 mm, color negro, de entre 140 y 160 kg/m³ de densidad, resistencia térmica 0,75 m²K/W, conductividad térmica 0,0445 W/(mK), factor de resistencia a la difusión del vapor de agua entre 7 y 14, Euroclase B-s2, d0 de reacción al fuego, resistencia a compresión >= 180 kPa. COLOCACIÓN: mediante doble encolado con mortero ligero de ligantes mixtos, resistencia a compresión de 3 a 7,5 N/mm², absorción de agua por capilaridad menor de 0,2 kg/m² min½, color beige, compuesto por cal hidráulica natural y granulados de corcho de granulometría comprendida entre 0 y 1 mm. Incluso masilla elastómera monocomponente, para sellado de juntas entre paneles.
Criterio de valoración económica: El precio no incluye la capa de regularización ni la capa de acabado.
Incluye: Limpieza y preparación de la superficie soporte. Replanteo y corte del aislamiento. Aplicación del adhesivo. Colocación del aislamiento. Resolución de puntos singulares. Sellado de juntas.
Criterio de medición de proyecto: Superficie medida según documentación gráfica de Proyecto.
Criterio de medición de obra: Se medirá la superficie realmente ejecutada según especificaciones de Proyecto.

| Código | Ud | Descripción | Rendimiento | Precio | Importe |
|---|---|---|---|---|---|
| mt28mar010a | kg | Mortero ligero de ligantes mixtos, resistencia a compresión de 3 a 7,5 N/mm², absorción de agua por capilaridad menor de 0,2 kg/m² min½, para uso en exteriores, color beige, compuesto por cal hidráulica natural y granulados de corcho de granulometría comprendida entre 0 y 1 mm; conductividad térmica 0,33 W/(mK), Euroclase A1 de reacción al fuego, densidad 1050 kg/m³. (material) | 6 | 3265.98 | 19595.880 |
| mt16acg010h | m² | Panel de aglomerado de corcho expandido, con tratamiento ignífugo, de 30 mm de espesor, de 1000x500 mm, color negro, de entre 140 y 160 kg/m³ de densidad, resistencia térmica 0,75 m²K/W, conductividad térmica 0,0445 W/(mK), factor de resistencia a la difusión del vapor de agua entre 7 y 14, Euroclase B-s2, d0 de reacción al fuego, resistencia a compresión >= 180 kPa. (material) | 1.05 | 228186.34 | 239595.657 |
| mt15sbi170d | Ud | Cartucho de 290 cm³ de masilla elastómera monocomponente, a base de polímero MS, de elasticidad permanente y curado rápido y resistente a los rayos UV, para sellado de juntas entre paneles. (material) | 0.17 | 17320.34 | 2944.458 |
| mo054 | h | Oficial 1ª colocador de aislantes. (mano de obra) | 0.185 | 26179.17 | 4843.146 |
| mo101 | h | Ayudante colocador de aislantes. (mano de obra) | 0.185 | 19044.65 | 3523.260 |
| % | % | Herramienta menor | 2 % | 270502.401 | 5410.048 |
|  |  | Costes directos |  |  | 275912.449 |

Residuos:
- colocación: mt28mar010a; factor de residuo 0.006897
- colocación: mt16acg010h; factor de residuo 0.024
- colocación: mt15sbi170d; factor de residuo 0.06

## Recursos

**mt28mar010a** kg Mortero ligero de ligantes mixtos
Datos técnicos: Coste energético 19.847 MJ; Emisión de CO2 0.912 kg; Código LER 17 01 01; Masa del elemento 1 kg; Volumen 0.000667 m3
Residuos:
- embalaje: re150101 Envases de papel y cartón. (componente de residuo); rendimiento 0.014 kg; Código LER 15 01 01; Masa del elemento 1 kg; Volumen 0.001333 m3

**mt16acg010h** m² Panel de aglomerado de corcho expandido
Datos técnicos: Coste energético 307.314 MJ; Emisión de CO2 -7.576 kg; Código LER 17 06 04; Masa del elemento 4.5 kg; Volumen 0.0075 m3
Residuos:
- embalaje: re170203 Plástico. (componente de residuo); rendimiento 0.034 kg; Código LER 17 02 03; Masa del elemento 1 kg; Volumen 0.001667 m3

**mt15sbi170d** Ud Cartucho de 290 cm³ de masilla elastómera monocomponente
Datos técnicos: Coste energético 61.593 MJ; Emisión de CO2 3.001 kg; Código LER 17 09 04; Masa del elemento 0.36 kg; Volumen 0.00024 m3
Residuos:
- embalaje: re170203 Plástico; rendimiento 0.1 kg
