# Sustitución de capa de impermeabilización, en cubierta plana, no transitable, autoprotegida, por manto asfáltico

- Propiedad del archivo: CYPE Ingenieros S.A.
- Formato: FIEBDC-3/2016
- Programa: Generador de precios de la construcción. CYPE Ingenieros, S.A.
- Fecha: 18/06/2024
- Ámbito geográfico: Colombia
- Divisa: COP
- Costes indirectos: 3 %
- Gastos generales: 13 %
- Beneficio industrial: 6 %
- IVA: 16 %

## Q Cubiertas

### QA Planas transitables, no ventiladas

#### QAW Sustituciones

**QAW060** m² Sustitución de capa de impermeabilización, en cubierta plana, no transitable, autoprotegida, por manto asfáltico.
Sustitución de capa de impermeabilización deteriorada, en cubierta plana, no transitable, autoprotegida, por impermeabilización monocapa adherida, formada por un manto de betún modificado con elastómero SBS, de 3,5 mm de espesor, con armadura de fieltro de poliéster reforzado y estabilizado de 150 g/m², con autoprotección mineral de color gris totalmente adherido con soplete.
Incluye: Replanteo. Retirada de la lámina deteriorada. Acopio del material retirado. Limpieza y preparación de la superficie. Colocación de la impermeabilización. Limpieza de los restos de obra. Carga manual del material retirado y restos de obra sobre camión o contenedor.
Criterio de medición de proyecto: Superficie medida en proyección horizontal, según documentación gráfica de Proyecto, desde las caras interiores de los antepechos o petos perimetrales que la limitan.
Criterio de medición de obra: Se medirá, en proyección horizontal, la superficie realmente ejecutada según especificaciones de Proyecto, desde las caras interiores de los antepechos o petos perimetrales que la limitan.

| Código | Ud | Descripción | Rendimiento | Precio | Importe |
|---|---|---|---|---|---|
| mt14lga010ea | m² | Manto de betún modificado con elastómero SBS, de 3,5 mm de espesor, masa nominal 5 kg/m², con armadura de fieltro de poliéster reforzado y estabilizado de 150 g/m², con autoprotección mineral de color gris. (material) | 1.2 | 46175.42 | 55410.504 |
| mo029 | h | Oficial 1ª aplicador de láminas y mantos impermeabilizantes. (mano de obra) | 0.408 | 25476.92 | 10394.583 |
| mo067 | h | Ayudante aplicador de láminas y mantos impermeabilizantes. (mano de obra) | 0.204 | 19044.65 | 3885.109 |
| % | % | Herramienta menor | 2 % | 69690.196 | 1393.804 |
|  |  | Costes directos |  |  | 71084.000 |

Residuos:
- colocación: mt14lga010ea; factor de residuo 0.05691

## Recursos

**mt14lga010ea** m² Manto de betún modificado con elastómero SBS
Datos técnicos: Coste energético 291.019 MJ; Emisión de CO2 8.176 kg; Código LER 17 03 02; Masa del elemento 5 kg; Volumen 0.005 m3
Residuos:
- embalaje: re170203 Plástico. (componente de residuo); rendimiento 0.057 kg; Código LER 17 02 03; Masa del elemento 1 kg; Volumen 0.001667 m3
