# Piezas especiales para cubierta inclinada de fibrocemento sin amianto

- Propiedad del archivo: CYPE Ingenieros S.A.
- Formato: FIEBDC-3/2016
- Programa: Generador de precios de la construcción. CYPE Ingenieros, S.A.
- Fecha: 18/06/2024
- Ámbito geográfico: Colombia
- Divisa: COP
- Costes indirectos: 3 %
- Gastos generales: 13 %
- Beneficio industrial: 6 %
- IVA: 16 %

## Q Cubiertas

### QU Componentes de cubiertas inclinadas y curvas

#### QUC De placas de fibrocemento sin amianto

**QUC012** Ud Piezas especiales para cubierta inclinada de fibrocemento sin amianto.
Placa ondulada translúcida de policarbonato celular, incolora, resistente a los rayos ultravioleta de 3000 mm de longitud, 1050 mm de anchura y 6 mm de espesor, colocada sobre las placas, con un solape mínimo de 10 cm, para cubierta inclinada, con una pendiente mayor del 10%. Incluso accesorios de fijación a las placas.
Incluye: Replanteo y colocación de las piezas especiales sobre las láminas de cubierta. Fijación de las piezas a las placas.
Criterio de medición de proyecto: Número de unidades previstas, según documentación gráfica de Proyecto.
Criterio de medición de obra: Se medirá el número de unidades realmente ejecutadas según especificaciones de Proyecto.

| Código | Ud | Descripción | Rendimiento | Precio | Importe |
|---|---|---|---|---|---|
| mt13eur080l | Ud | Placa ondulada translúcida de policarbonato celular, incolora, resistente a los rayos ultravioleta de 3000 mm de longitud, 1050 mm de anchura y 6 mm de espesor. (material) | 1 | 183466.68 | 183466.680 |
| mo051 | h | Oficial 1ª pailero. (mano de obra) | 0.556 | 26179.17 | 14555.619 |
| mo098 | h | Ayudante pailero. (mano de obra) | 0.247 | 19044.65 | 4704.029 |
| % | % | Herramienta menor | 2 % | 202726.328 | 4054.527 |
|  |  | Costes directos |  |  | 206780.855 |

## Recursos

**mt13eur080l** Ud Placa ondulada translúcida de policarbonato celular
Datos técnicos: Coste energético 3972.970 MJ; Emisión de CO2 271.919 kg
Residuos:
- embalaje: re150101 Envases de papel y cartón. (componente de residuo); rendimiento 0.072 kg; Código LER 15 01 01; Masa del elemento 1 kg; Volumen 0.001333 m3
