# Punto singular para cubierta inclinada de poliéster

- Propiedad del archivo: CYPE Ingenieros S.A.
- Formato: FIEBDC-3/2016
- Programa: Generador de precios de la construcción. CYPE Ingenieros, S.A.
- Fecha: 18/06/2024
- Ámbito geográfico: Colombia
- Divisa: COP
- Costes indirectos: 3 %
- Gastos generales: 13 %
- Beneficio industrial: 6 %
- IVA: 16 %

## Q Cubiertas

### QU Componentes de cubiertas inclinadas y curvas

#### QUO De placas de poliéster

**QUO011** m Punto singular para cubierta inclinada de poliéster.
Cumbrera para cubierta inclinada, con una pendiente mayor del 10%, con caballetes de poliéster, con alas adaptables a cualquier ángulo, color marfil RAL 1015. Incluso accesorios de fijación de las piezas a las placas.
Criterio de valoración económica: El precio no incluye la superficie soporte.
Incluye: Replanteo y colocación de las piezas de remate sobre las láminas de cubierta. Fijación de las piezas a las placas.
Criterio de medición de proyecto: Longitud medida según documentación gráfica de Proyecto, incrementada en 5 cm a cada lado.
Criterio de medición de obra: Se medirá la longitud realmente ejecutada según especificaciones de Proyecto, incluyendo las entregas en los apoyos.

| Código | Ud | Descripción | Rendimiento | Precio | Importe |
|---|---|---|---|---|---|
| mt13lpo135f | m | Caballete de poliéster, con alas adaptables a cualquier ángulo, color marfil RAL 1015, para cubiertas de placas. (material) | 1 | 46679.34 | 46679.340 |
| mt13lpo032c | Ud | Clavo, para fijación sobre soporte de madera. (material) | 0.25 | 182.03 | 45.508 |
| mo051 | h | Oficial 1ª pailero. (mano de obra) | 0.111 | 26179.17 | 2905.888 |
| mo098 | h | Ayudante pailero. (mano de obra) | 0.111 | 19044.65 | 2113.956 |
| % | % | Herramienta menor | 2 % | 51744.692 | 1034.894 |
|  |  | Costes directos |  |  | 52779.586 |

## Recursos

**mt13lpo135f** m Caballete de poliéster, con alas adaptables a cualquier ángulo, color marfil RAL 1015, para cubiertas de placas
Datos técnicos: Coste energético 137.362 MJ; Emisión de CO2 5.925 kg
Residuos:
- embalaje: re170203 Plástico. (componente de residuo); rendimiento 0.021 kg; Código LER 17 02 03; Masa del elemento 1 kg; Volumen 0.001667 m3
