# Piezas especiales para cubierta inclinada de zinc

- Propiedad del archivo: CYPE Ingenieros S.A.
- Formato: FIEBDC-3/2016
- Programa: Generador de precios de la construcción. CYPE Ingenieros, S.A.
- Fecha: 18/06/2024
- Ámbito geográfico: Colombia
- Divisa: COP
- Costes indirectos: 3 %
- Gastos generales: 13 %
- Beneficio industrial: 6 %
- IVA: 16 %

## Q Cubiertas

### QU Componentes de cubiertas inclinadas y curvas

#### QUZ De bandejas de zinc

**QUZ012** Ud Piezas especiales para cubierta inclinada de zinc.
Beata de ventilación semicónica, de zinc, acabado prepatinado, color negro, de 0,70 mm de espesor, 250 mm de anchura y 260 mm de longitud, superficie de las aberturas de ventilación de 85 cm², para cubierta inclinada. Colocación en obra: mediante soldadura.
Incluye: Replanteo y colocación de las piezas especiales. Fijación mediante soldadura.
Criterio de medición de proyecto: Número de unidades previstas, según documentación gráfica de Proyecto.
Criterio de medición de obra: Se medirá el número de unidades realmente ejecutadas según especificaciones de Proyecto.

| Código | Ud | Descripción | Rendimiento | Precio | Importe |
|---|---|---|---|---|---|
| mt42sva930f | Ud | Beata de ventilación semicónica, de zinc, acabado prepatinado, color negro, de 0,7 mm de espesor, 250 mm de anchura y 260 mm de longitud, superficie de las aberturas de ventilación de 85 cm², para cubierta inclinada, para colocar en obra mediante soldadura. (material) | 1 | 441452.81 | 441452.810 |
| mq08sol020 | h | Equipo y elementos auxiliares para soldadura eléctrica. (maquinaria) | 0.012 | 8641.27 | 103.695 |
| mo019 | h | Oficial 1ª soldador. (mano de obra) | 0.012 | 25810.78 | 309.729 |
| mo051 | h | Oficial 1ª pailero. (mano de obra) | 0.247 | 26179.17 | 6466.255 |
| mo098 | h | Ayudante pailero. (mano de obra) | 0.124 | 19044.65 | 2361.537 |
| % | % | Herramienta menor | 2 % | 450694.026 | 9013.881 |
|  |  | Costes directos |  |  | 459707.907 |
