# Piezas especiales para cubierta inclinada de zinc

- Propiedad del archivo: CYPE Ingenieros S.A.
- Formato: FIEBDC-3/2016
- Programa: Generador de precios de la construcción. CYPE Ingenieros, S.A.
- Fecha: 18/06/2024
- Ámbito geográfico: Colombia
- Divisa: COP
- Costes indirectos: 3 %
- Gastos generales: 13 %
- Beneficio industrial: 6 %
- IVA: 16 %

## Q Cubiertas

### QU Componentes de cubiertas inclinadas y curvas

#### QUZ De bandejas de zinc

**QUZ012** Ud Piezas especiales para cubierta inclinada de zinc.
Sombrerete, de zinc, acabado natural, de 80 mm de diámetro y 180 mm de altura, superficie de las aberturas de ventilación de 50 cm², para cubierta inclinada. Colocación en obra: con fijaciones mecánicas.
Incluye: Replanteo y colocación de las piezas especiales. Fijación mecánica.
Criterio de medición de proyecto: Número de unidades previstas, según documentación gráfica de Proyecto.
Criterio de medición de obra: Se medirá el número de unidades realmente ejecutadas según especificaciones de Proyecto.

| Código | Ud | Descripción | Rendimiento | Precio | Importe |
|---|---|---|---|---|---|
| mt42sva950a | Ud | Sombrerete, de zinc, acabado natural, de 80 mm de diámetro y 180 mm de altura, superficie de las aberturas de ventilación de 50 cm², para cubierta inclinada, con accesorios de fijación de las piezas a la cobertura. (material) | 1 | 176990.69 | 176990.690 |
| mo051 | h | Oficial 1ª pailero. (mano de obra) | 0.247 | 26179.17 | 6466.255 |
| mo098 | h | Ayudante pailero. (mano de obra) | 0.124 | 19044.65 | 2361.537 |
| % | % | Herramienta menor | 2 % | 185818.482 | 3716.370 |
|  |  | Costes directos |  |  | 189534.852 |
