# Remate de peldaño con revestimiento laminado o de madera, mediante perfil preformado

- Propiedad del archivo: CYPE Ingenieros S.A.
- Formato: FIEBDC-3/2016
- Programa: Generador de precios de la construcción. CYPE Ingenieros, S.A.
- Fecha: 13/02/2025
- Ámbito geográfico: Colombia
- Divisa: COP
- Costes indirectos: 3 %
- Gastos generales: 13 %
- Beneficio industrial: 6 %
- IVA: 16 %

## R Revestimientos

### RE Peldaños

#### REA Remates

**REA010** m Remate de peldaño con revestimiento laminado o de madera, mediante perfil preformado.
Formación de remate curvo de peldaño con revestimiento laminado o de madera, mediante perfil de aluminio anodizado, de 8 mm de altura, color plata. Incluso limpieza y preparación de la superficie soporte, replanteo y fijación del perfil con tornillos de acero.
Incluye: Limpieza y preparación de la superficie soporte. Replanteo. Corte, colocación y fijación del perfil.
Criterio de medición de proyecto: Longitud medida según documentación gráfica de Proyecto.
Criterio de medición de obra: Se medirá la longitud realmente ejecutada según especificaciones de Proyecto.

| Código | Ud | Descripción | Rendimiento | Precio | Importe |
|---|---|---|---|---|---|
| mt18rpe020a | m | Perfil de aluminio anodizado, de 8 mm de altura, color plata, para remate de peldaño con revestimiento laminado o de madera; incluso accesorios de fijación. (material) | 1.05 | 45196.61 | 47456.441 |
| mo023 | h | Oficial 1ª colocador de pisos. (mano de obra) | 0.065 | 27792.28 | 1806.498 |
| % | % | Herramienta menor | 2 % | 49262.939 | 985.259 |
|  |  | Costes directos |  |  | 50248.198 |

Residuos:
- colocación: mt18rpe020a; factor de residuo 0.024

## Recursos

**mt18rpe020a** m Perfil de aluminio anodizado
Datos técnicos: Coste energético 20.549 MJ; Emisión de CO2 1.533 kg; Código LER 17 04 02; Masa del elemento 0.173 kg; Volumen 0.000115 m3
Residuos:
- embalaje: re170203 Plástico. (componente de residuo); rendimiento 0.008 kg; Código LER 17 02 03; Masa del elemento 1 kg; Volumen 0.001667 m3
