# Remate de peldaño con revestimiento cerámico o de piedra natural, mediante perfil preformado con revestimiento de madera

- Propiedad del archivo: CYPE Ingenieros S.A.
- Formato: FIEBDC-3/2016
- Programa: Generador de precios de la construcción. CYPE Ingenieros, S.A.
- Fecha: 15/10/2024
- Ámbito geográfico: Colombia
- Divisa: COP
- Costes indirectos: 3 %
- Gastos generales: 13 %
- Beneficio industrial: 6 %
- IVA: 16 %

## R Revestimientos

### RE Escaleras

#### REA Remates de peldaño

**REA032** m Remate de peldaño con revestimiento cerámico o de piedra natural, mediante perfil preformado con revestimiento de madera.
Formación de remate de peldaño con revestimiento cerámico o de piedra natural, mediante perfil de aluminio, de 11 mm de altura, con revestimiento de madera de roble, de 50 mm de anchura. Incluso limpieza y preparación de la superficie soporte, replanteo, fijación del perfil con adhesivo y resolución de encuentros.
Incluye: Limpieza y preparación de la superficie soporte. Replanteo. Corte, colocación y fijación del perfil. Resolución de encuentros.
Criterio de medición de proyecto: Longitud medida según documentación gráfica de Proyecto.
Criterio de medición de obra: Se medirá la longitud realmente ejecutada según especificaciones de Proyecto.

| Código | Ud | Descripción | Rendimiento | Precio | Importe |
|---|---|---|---|---|---|
| mt18rpe070a | m | Perfil de aluminio, de 11 mm de altura, con revestimiento de madera de roble, de 50 mm de anchura, para remate de peldaño con revestimiento cerámico o de piedra natural. (material) | 1.05 | 94159.59 | 98867.570 |
| mo023 | h | Oficial 1ª colocador de pisos. (mano de obra) | 0.065 | 26625.25 | 1730.641 |
| % | % | Herramienta menor | 2 % | 100598.211 | 2011.964 |
|  |  | Costes directos |  |  | 102610.175 |

Residuos:
- colocación: mt18rpe070a; factor de residuo 0.024

## Recursos

**mt18rpe070a** m Perfil de aluminio
Datos técnicos: Coste energético 27.419 MJ; Emisión de CO2 2.000 kg; Código LER 17 04 02; Masa del elemento 0.238 kg; Volumen 0.000159 m3
Residuos:
- embalaje: re170203 Plástico. (componente de residuo); rendimiento 0.008 kg; Código LER 17 02 03; Masa del elemento 1 kg; Volumen 0.001667 m3
