# Pintura a la cal sobre paramento interior de mortero de cal o mortero bastardo de cal

- Propiedad del archivo: CYPE Ingenieros S.A.
- Formato: FIEBDC-3/2016
- Programa: Generador de precios de la construcción. CYPE Ingenieros, S.A.
- Fecha: 18/06/2024
- Ámbito geográfico: Colombia
- Divisa: COP
- Costes indirectos: 3 %
- Gastos generales: 13 %
- Beneficio industrial: 6 %
- IVA: 16 %

## R Revestimientos

### RI Pinturas en paramentos interiores

#### RIC A la cal

**RIC020** m² Pintura a la cal sobre paramento interior de mortero de cal o mortero bastardo de cal.
Aplicación manual de dos manos de pintura a la cal, color a elegir, la primera mano diluida con un 30 a 40% de agua y la siguiente diluida con un 30% de agua o sin diluir, (rendimiento: 0,33 l/m² cada mano); previa aplicación de una mano de imprimación granulosa translúcida, sobre paramento interior de mortero de cal o mortero bastardo de cal, horizontal, hasta 3 m de altura.
Criterio de valoración económica: El precio incluye la protección de los elementos del entorno que puedan verse afectados durante los trabajos y la resolución de puntos singulares.
Incluye: Preparación, limpieza y lijado previo del soporte. Humectación previa de la superficie soporte. Aplicación de una mano de fondo. Aplicación de dos manos de acabado.
Criterio de medición de proyecto: Superficie medida según documentación gráfica de Proyecto, con el mismo criterio que el soporte base.
Criterio de medición de obra: Se medirá la superficie realmente ejecutada según especificaciones de Proyecto, con el mismo criterio que el soporte base.

| Código | Ud | Descripción | Rendimiento | Precio | Importe |
|---|---|---|---|---|---|
| mt27pci010a | l | Imprimación granulosa, translúcida, para mejorar la adherencia de pinturas o revestimientos a la cal sobre superficies difíciles. (material) | 0.2 | 17617.59 | 3523.518 |
| mt27pir200d | l | Pintura a la cal ecológica para interior, a base de cal grasa completamente extinta y reposada, tierras colorantes, carbonato cálcico micronizado y aditivos especiales, color a elegir, acabado mate, textura lisa, antimoho y antiverdín, muy permeable al vapor de agua, resistente a la contaminación urbana, a los rayos UV y a los gases de la combustión; para aplicar con brocha, rodillo o pistola. (material) | 0.66 | 44628.14 | 29454.572 |
| mo038 | h | Maestro pintor. (mano de obra) | 0.204 | 25476.92 | 5197.292 |
| mo076 | h | Ayudante pintor. (mano de obra) | 0.204 | 19044.65 | 3885.109 |
| % | % | Herramienta menor | 2 % | 42060.491 | 841.210 |
|  |  | Costes directos |  |  | 42901.701 |

Residuos:
- colocación: mt27pir200d; factor de residuo 0.021

## Recursos

**mt27pir200d** l Pintura a la cal ecológica para interior
Datos técnicos: Coste energético 7.563 MJ; Emisión de CO2 0.283 kg; Código LER 17 09 04; Masa del elemento 1.4 kg; Volumen 0.000933 m3
Residuos:
- embalaje: re170201 Madera. (componente de residuo); rendimiento 0.006 kg; Código LER 17 02 01; Masa del elemento 1 kg; Volumen 0.000909 m3
