# Tratamiento para igualar la diferencia de tonalidades en morteros monocapa

- Propiedad del archivo: CYPE Ingenieros S.A.
- Formato: FIEBDC-3/2016
- Programa: Generador de precios de la construcción. CYPE Ingenieros, S.A.
- Fecha: 15/10/2024
- Ámbito geográfico: Colombia
- Divisa: COP
- Costes indirectos: 3 %
- Gastos generales: 13 %
- Beneficio industrial: 6 %
- IVA: 16 %

## R Revestimientos

### RQ Sistemas monocapa industriales

#### RQY Reparaciones

**RQY010** m² Tratamiento para igualar la diferencia de tonalidades en morteros monocapa.
Tratamiento superficial para igualar la diferencia de tonalidades en morteros monocapa, mediante la aplicación manual de dos manos de revestimiento, a base de copolímeros acrílicos en dispersión acuosa, pigmentos inorgánicos estables, dióxido de titanio y pigmentos extendedores seleccionados, color blanco, acabado mate, textura lisa, la primera mano diluida con un 20 a 30% de agua y la siguiente diluida con un 10 a 20% de agua, (rendimiento: 0,146 l/m² cada mano).
Criterio de valoración económica: El precio incluye la protección de los elementos del entorno que puedan verse afectados durante los trabajos.
Incluye: Limpieza y preparación de la superficie. Aplicación del producto. Limpieza final.
Criterio de medición de proyecto: Superficie medida según documentación gráfica de Proyecto.
Criterio de medición de obra: Se medirá la superficie realmente ejecutada según especificaciones de Proyecto.

| Código | Ud | Descripción | Rendimiento | Precio | Importe |
|---|---|---|---|---|---|
| mt27pir150a | l | Revestimiento, a base de copolímeros acrílicos en dispersión acuosa, pigmentos inorgánicos estables, dióxido de titanio y pigmentos extendedores seleccionados, color blanco, acabado mate, textura lisa, impermeable al agua de lluvia, permeable al vapor de agua y resistente a los rayos UV; para aplicar con brocha, rodillo o pistola. (material) | 0.292 | 31391.25 | 9166.245 |
| mo038 | h | Maestro pintor. (mano de obra) | 0.201 | 26625.25 | 5351.675 |
| mo076 | h | Ayudante pintor. (mano de obra) | 0.201 | 19903.05 | 4000.513 |
| % | % | Herramienta menor | 2 % | 18518.433 | 370.369 |
|  |  | Costes directos |  |  | 18888.802 |

Residuos:
- colocación: mt27pir150a; factor de residuo 0.0275

## Recursos

**mt27pir150a** l Revestimiento, a base de copolímeros acrílicos en dispersión acuosa
Datos técnicos: Coste energético 38.098 MJ; Emisión de CO2 1.883 kg; Código LER 08 01 11; Masa del elemento 1.29 kg; Volumen 0.001433 m3
Residuos:
- embalaje: re170203 Plástico. (componente de residuo); rendimiento 0.032 kg; Código LER 17 02 03; Masa del elemento 1 kg; Volumen 0.001667 m3
