# Trasdosado directo de placas de arcilla

- Propiedad del archivo: CYPE Ingenieros S.A.
- Formato: FIEBDC-3/2016
- Programa: Generador de precios de la construcción. CYPE Ingenieros, S.A.
- Fecha: 18/06/2024
- Ámbito geográfico: Colombia
- Divisa: COP
- Costes indirectos: 3 %
- Gastos generales: 13 %
- Beneficio industrial: 6 %
- IVA: 16 %

## R Revestimientos

### RR Sistema Drywall en paredes

#### RRA De placas de arcilla

**RRA001** m² Trasdosado directo de placas de arcilla.
Trasdosado directo, de 20,55 mm de espesor total, formado por placa de arcilla tipo estándar de 20 mm de espesor, atornillada a una estructura metálica de acero galvanizado de maestras de 80x15 y 0,55 mm de espesor, previamente anclada al paramento vertical cada 400 mm, con tornillos de acero. Incluso colocación, anclaje al paramento soporte y nivelación de los perfiles auxiliares; tornillería para la fijación de las placas y malla de fibras de yute y mortero natural de arcilla sin aditivos, para regularización de superficies.
Criterio de valoración económica: El precio incluye la resolución de encuentros y puntos singulares, pero no incluye el aislamiento a colocar entre las placas y el paramento.
Incluye: Replanteo y trazado en la losa inferior y en el superior de los perfiles. Replanteo sobre el paramento de las maestras. Colocación y anclaje al paramento soporte de los perfiles auxiliares. Corte de las placas. Fijación de las placas. Replanteo de las cajas para alojamiento de materiales eléctricos y de paso de instalaciones, y posterior perforación de las placas. Tratamiento de juntas. Preparación del mortero. Aplicación del mortero.
Criterio de medición de proyecto: Superficie medida según documentación gráfica de Proyecto, sin duplicar esquinas ni encuentros.
Criterio de medición de obra: Se medirá la superficie realmente ejecutada según especificaciones de Proyecto, sin duplicar esquinas ni encuentros.

| Código | Ud | Descripción | Rendimiento | Precio | Importe |
|---|---|---|---|---|---|
| mt12psg050d | m | Maestra Omega de lámina de acero galvanizado, de 80 mm de anchura. (material) | 2.96 | 4061.23 | 12021.241 |
| mt12ply010a | m² | Placa de arcilla con fibras vegetales, de 20 mm de espesor, 600 mm de anchura y 1200 mm de longitud, reforzada con malla de yute por ambas caras, Euroclase A2-s1, d0 de reacción al fuego, con accesorios de fijación. (material) | 1.02 | 71774.35 | 73209.837 |
| mt12psg081d | Ud | Tornillo autoperforante 3,5x35 mm. (material) | 18 | 30.84 | 555.120 |
| mt12psg220 | Ud | Fijación compuesta por chazo y tornillo 5x27. (material) | 8.44 | 172.39 | 1454.972 |
| mt28mca005a | m² | Malla de fibras de yute aprestada con almidón de maíz, de 135 g/m² de masa superficial. (material) | 0.26 | 6547.25 | 1702.285 |
| mt28mca015a | kg | Mortero natural de arcilla sin aditivos, compuesto por agregados seleccionados con granulometría de hasta 3 mm de diámetro, densidad 1800 kg/m³, resistencia a compresión 1,9 N/mm², suministrado en sacos, para regularización de superficies. (material) | 4.2 | 484.04 | 2032.968 |
| mo053 | h | Oficial 1ª montador de divisiones y sistemas de placas. (mano de obra) | 0.486 | 26179.17 | 12723.077 |
| mo100 | h | Ayudante montador de divisiones y sistemas de placas. (mano de obra) | 0.486 | 19044.65 | 9255.700 |
| % | % | Herramienta menor | 2 % | 112955.200 | 2259.104 |
|  |  | Costes directos |  |  | 115214.304 |

Residuos:
- colocación: mt12psg050d Maestra Omega de lámina de acero galvanizado, de 80 mm de anchura; factor de residuo 0.0179479
- colocación: mt12psg081d Tornillo autoperforante 3,5x35 mm; factor de residuo 0.00526316
- colocación: mt28mca005a Malla de fibras de yute aprestada con almidón de maíz, de 135 g/m² de masa superficial; factor de residuo 0.013
- colocación: mt28mca015a; factor de residuo 0.0198

## Recursos

**mt12psg050d** m Maestra Omega de lámina de acero galvanizado, de 80 mm de anchura
Datos técnicos: Coste energético 64.141 MJ; Emisión de CO2 1.969 kg; Código LER 17 04 05; Masa del elemento 0.48 kg; Volumen 0.000229 m3
Residuos:
- embalaje: re170203 Plástico. (componente de residuo); rendimiento 0.005 kg; Código LER 17 02 03; Masa del elemento 1 kg; Volumen 0.001667 m3

**mt12psg081d** Ud Tornillo autoperforante 3,5x35 mm
Datos técnicos: Coste energético 0.019 MJ; Emisión de CO2 0.002 kg; Código LER 17 04 05; Masa del elemento 0.0019 kg
Residuos:
- embalaje: re150101 Envases de papel y cartón. (componente de residuo); rendimiento 0.001 kg; Código LER 15 01 01; Masa del elemento 1 kg; Volumen 0.001333 m3

**mt28mca005a** m² Malla de fibras de yute aprestada con almidón de maíz, de 135 g/m² de masa superficial
Datos técnicos: Coste energético 3.389 MJ; Emisión de CO2 -0.232 kg; Código LER 20 02 01; Masa del elemento 0.135 kg; Volumen 0.00009 m3

**mt28mca015a** kg Mortero natural de arcilla sin aditivos
Datos técnicos: Coste energético 0.345 MJ; Emisión de CO2 0.028 kg; Código LER 17 01 01; Masa del elemento 1 kg; Volumen 0.000667 m3
Residuos:
- embalaje: re150101 Envases de papel y cartón; rendimiento 0.009 kg
