# Trasdosado directo de placas de yeso laminado con aislamiento incorporado

- Propiedad del archivo: CYPE Ingenieros S.A.
- Formato: FIEBDC-3/2016
- Programa: Generador de precios de la construcción. CYPE Ingenieros, S.A.
- Fecha: 18/06/2024
- Ámbito geográfico: Colombia
- Divisa: COP
- Costes indirectos: 3 %
- Gastos generales: 13 %
- Beneficio industrial: 6 %
- IVA: 16 %

## R Revestimientos

### RR Sistema Drywall en paredes

#### RRY De placas de yeso laminado

**RRY002** m² Trasdosado directo de placas de yeso laminado con aislamiento incorporado.
Trasdosado directo, de 55 mm de espesor total, con nivel de calidad del acabado Q2, formado por placa de yeso laminado con aislamiento de poliestireno expandido y lámina de aluminio de 9,5+30 mm de espesor, recibida directamente sobre el paramento vertical con pasta de agarre. Incluso pasta y cinta para el tratamiento de juntas.
Criterio de valoración económica: El precio incluye la resolución de encuentros y puntos singulares.
Incluye: Replanteo y trazado en la losa inferior y en el superior de la línea de paramento acabado. Colocación sucesiva en el paramento de las pelladas de pasta de agarre correspondientes a cada una de las placas. Corte de las placas. Colocación sucesiva e independiente de cada una de las placas mediante pañeado. Replanteo de las cajas para alojamiento de materiales eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12psg035a | kg | Pasta de agarre. (material) | 4 | 1165.03 | 4660.120 |
| mt12psg240e | m² | Placa transformada de 10+30 mm de espesor formada por una placa de yeso laminado 9,5x1200x2600, BA, que lleva adherida una lámina de poliestireno expandido de 15 kg/m³ de densidad por una cara y una lámina de aluminio que actúa como barrera de vapor por la otra. (material) | 1.05 | 43246.64 | 45408.972 |
| mt12psg030a | kg | Pasta de juntas. (material) | 0.25 | 2417.18 | 604.295 |
| mt12psg040a | m | Cinta microperforada de papel. (material) | 1.6 | 114.42 | 183.072 |
| mo053 | h | Oficial 1ª montador de divisiones y sistemas de placas. (mano de obra) | 0.389 | 26179.17 | 10183.697 |
| mo100 | h | Ayudante montador de divisiones y sistemas de placas. (mano de obra) | 0.389 | 19044.65 | 7408.369 |
| % | % | Herramienta menor | 2 % | 68448.525 | 1368.971 |
|  |  | Costes directos |  |  | 69817.496 |

Residuos:
- colocación: mt12psg035a Pasta de agarre; factor de residuo 0.03
- colocación: mt12psg240e; factor de residuo 0.0159451
- colocación: mt12psg030a Pasta de juntas; factor de residuo 0.03
- colocación: mt12psg040a Cinta microperforada de papel; factor de residuo 0.0440299

## Recursos

**mt12psg035a** kg Pasta de agarre
Datos técnicos: Coste energético 5.138 MJ; Emisión de CO2 0.246 kg; Código LER 17 08 02; Masa del elemento 1 kg; Volumen 0.001 m3
Residuos:
- embalaje: re170203 Plástico. (componente de residuo); rendimiento 0.02 kg; Código LER 17 02 03; Masa del elemento 1 kg; Volumen 0.001667 m3

**mt12psg240e** m² Placa transformada de 10+30 mm de espesor formada por una placa de yeso laminado 9,5x1200x2600
Datos técnicos: Coste energético 210.208 MJ; Emisión de CO2 7.248 kg; Código LER 17 08 02; Masa del elemento 8.3 kg; Volumen 0.0083 m3
Residuos:
- embalaje: re170203 Plástico; rendimiento 0.006 kg

**mt12psg030a** kg Pasta de juntas
Datos técnicos: Coste energético 12.798 MJ; Emisión de CO2 0.436 kg; Código LER 17 08 02; Masa del elemento 1 kg; Volumen 0.001 m3
Residuos:
- embalaje: re170203 Plástico; rendimiento 0.02 kg

**mt12psg040a** m Cinta microperforada de papel
Datos técnicos: Coste energético 0.004 MJ; Emisión de CO2 0.006 kg; Código LER 20 01 01; Masa del elemento 0.0067 kg; Volumen 0.000009 m3
