# Guardaescoba de concreto polímero

- Propiedad del archivo: CYPE Ingenieros S.A.
- Formato: FIEBDC-3/2016
- Programa: Generador de precios de la construcción. CYPE Ingenieros, S.A.
- Fecha: 15/10/2024
- Ámbito geográfico: Colombia
- Divisa: COP
- Costes indirectos: 3 %
- Gastos generales: 13 %
- Beneficio industrial: 6 %
- IVA: 16 %

## R Revestimientos

### RS Pisos

#### RSD Complementos para pisos

**RSD020** m Guardaescoba de concreto polímero.
Guardaescoba de concreto polímero, de 70x7 mm, acabado brillante, formado por arena de mármol y resina de poliéster. COLOCACIÓN: con adhesivo cementoso flexible y de gran adherencia, C2 S2. REJUNTADO: con masilla de poliuretano impermeable.
Incluye: Replanteo. Corte. Colocación del guardaescoba. Rejuntado. Resolución de esquinas y encuentros. Limpieza final.
Criterio de medición de proyecto: Longitud medida según documentación gráfica de Proyecto, sin incluir huecos de puertas. No se ha incrementado la medición por roturas y recortes, ya que en la descomposición se ha considerado un 5% más de piezas.
Criterio de medición de obra: Se medirá la longitud realmente ejecutada según especificaciones de Proyecto.

| Código | Ud | Descripción | Rendimiento | Precio | Importe |
|---|---|---|---|---|---|
| mt20wwa040 | kg | Adhesivo cementoso flexible y de gran adherencia, C2 S2. (material) | 0.1 | 1345.14 | 134.514 |
| mt18rpp100a | m | Guardaescoba de concreto polímero, de 70x7 mm, acabado brillante, formado por arena de mármol y resina de poliéster. (material) | 1.05 | 16948.72 | 17796.156 |
| mt20wwa035 | Ud | Cartucho de 250 cm³ de imprimación para masillas. (material) | 0.01 | 14392.96 | 143.930 |
| mt20wwa030 | Ud | Cartucho de 310 cm³ de masilla de poliuretano impermeable. (material) | 0.02 | 19692.81 | 393.856 |
| mo023 | h | Oficial 1ª colocador de pisos. (mano de obra) | 0.201 | 26625.25 | 5351.675 |
| % | % | Herramienta menor | 2 % | 23820.131 | 476.403 |
|  |  | Costes directos |  |  | 24296.534 |

Residuos:
- colocación: mt20wwa040 Adhesivo cementoso flexible y de gran adherencia, C2 S2; factor de residuo 0.07
- colocación: mt20wwa030 Cartucho de 310 cm³ de masilla de poliuretano impermeable; factor de residuo 0.06

## Recursos

**mt20wwa040** kg Adhesivo cementoso flexible y de gran adherencia, C2 S2
Datos técnicos: Coste energético 4.091 MJ; Emisión de CO2 0.394 kg; Código LER 17 09 04; Masa del elemento 1 kg; Volumen 0.000667 m3
Residuos:
- embalaje: re170203 Plástico. (componente de residuo); rendimiento 0.003 kg; Código LER 17 02 03; Masa del elemento 1 kg; Volumen 0.001667 m3

**mt18rpp100a** m Guardaescoba de concreto polímero, de 70x7 mm, acabado brillante, formado por arena de mármol y resina de poliéster
Datos técnicos: Coste energético 10.251 MJ; Emisión de CO2 0.392 kg
Residuos:
- embalaje: re170203 Plástico; rendimiento 0.002 kg

**mt20wwa030** Ud Cartucho de 310 cm³ de masilla de poliuretano impermeable
Datos técnicos: Coste energético 12.716 MJ; Emisión de CO2 0.628 kg; Código LER 17 09 04; Masa del elemento 0.021 kg; Volumen 0.000014 m3
Residuos:
- embalaje: re170203 Plástico; rendimiento 0.1 kg
