# Anillo de polietileno para soporte de piso flotante

- Propiedad del archivo: CYPE Ingenieros S.A.
- Formato: FIEBDC-3/2016
- Programa: Generador de precios de la construcción. CYPE Ingenieros, S.A.
- Fecha: 15/10/2024
- Ámbito geográfico: Colombia
- Divisa: COP
- Costes indirectos: 3 %
- Gastos generales: 13 %
- Beneficio industrial: 6 %
- IVA: 16 %

## R Revestimientos

### RS Pisos

#### RSE Técnicos

**RSE210** Ud Anillo de polietileno para soporte de piso flotante.
Soporte de piso flotante formado por anillo de encofrado de polietileno, de 2 mm de altura y 230 mm de diámetro, sobre lámina drenante, para el posterior relleno con adhesivo cementoso y colocación del piso (no incluido en este precio). Incluso replanteo.
Incluye: Replanteo. Colocación del soporte.
Criterio de medición de proyecto: Número de unidades previstas, según documentación gráfica de Proyecto.
Criterio de medición de obra: Se medirá el número de unidades realmente ejecutadas según especificaciones de Proyecto.

| Código | Ud | Descripción | Rendimiento | Precio | Importe |
|---|---|---|---|---|---|
| mt18jrs710a | Ud | Soporte de piso flotante formado por anillo de encofrado de polietileno, de 2 mm de altura y 230 mm de diámetro, para rellenar con adhesivo cementoso. (material) | 1 | 31132.11 | 31132.110 |
| mo011 | h | Oficial 1ª montador. (mano de obra) | 0.134 | 27359.16 | 3666.127 |
| mo080 | h | Ayudante montador. (mano de obra) | 0.134 | 19903.05 | 2667.009 |
| % | % | Herramienta menor | 2 % | 37465.246 | 749.305 |
|  |  | Costes directos |  |  | 38214.551 |
