# Felpudo textil

- Propiedad del archivo: CYPE Ingenieros S.A.
- Formato: FIEBDC-3/2016
- Programa: Generador de precios de la construcción. CYPE Ingenieros, S.A.
- Fecha: 18/06/2024
- Ámbito geográfico: Colombia
- Divisa: COP
- Costes indirectos: 3 %
- Gastos generales: 13 %
- Beneficio industrial: 6 %
- IVA: 16 %

## R Revestimientos

### RS Pisos

#### RSF Alfombras y felpudos

**RSF013** m² Felpudo textil.
Felpudo de rizos de vinilo entrelazados, color marrón, espesor total 14 mm, uso interior y exterior, enrollable, instalado en cajeado de piso formado por foso de 14 mm de profundidad (no incluido en este precio). Incluso preparación de la superficie soporte.
Incluye: Preparación de la superficie soporte. Colocación del felpudo.
Criterio de medición de proyecto: Superficie medida según documentación gráfica de Proyecto.
Criterio de medición de obra: Se medirá la superficie realmente ejecutada según especificaciones de Proyecto.

| Código | Ud | Descripción | Rendimiento | Precio | Importe |
|---|---|---|---|---|---|
| mt18fet010c | m² | Felpudo de rizos de vinilo entrelazados, color marrón, espesor total 14 mm, uso interior y exterior, enrollable, para instalar en cajeado de piso formado por foso de 14 mm de profundidad. (material) | 1 | 98819.75 | 98819.750 |
| mo027 | h | Oficial 1ª instalador de moquetas y revestimientos textiles. (mano de obra) | 0.04 | 25476.92 | 1019.077 |
| mo065 | h | Ayudante instalador de moquetas y revestimientos textiles. (mano de obra) | 0.04 | 19044.65 | 761.786 |
| % | % | Herramienta menor | 2 % | 100600.613 | 2012.012 |
|  |  | Costes directos |  |  | 102612.625 |
