# Limpieza de piso cerámico

- Propiedad del archivo: CYPE Ingenieros S.A.
- Formato: FIEBDC-3/2016
- Programa: Generador de precios de la construcción. CYPE Ingenieros, S.A.
- Fecha: 18/06/2024
- Ámbito geográfico: Colombia
- Divisa: COP
- Costes indirectos: 3 %
- Gastos generales: 13 %
- Beneficio industrial: 6 %
- IVA: 16 %

## R Revestimientos

### RS Pisos

#### RSK Preparación de la superficie

**RSK020** m² Limpieza de piso cerámico.
Limpieza de piso cerámico de gres esmaltado en estado de conservación regular, mediante el vertido sobre la superficie de una disolución acuosa de ácido acético dejándola secar, cepillado del piso y aclarado con agua abundante, repitiendo el tratamiento hasta eliminar el salitre de la superficie; y posterior aplicación de líquido decapante específico para gres esmaltado, a fin de quitar las manchas de suciedad, grasas y microorganismos. Incluso protección de los elementos del entorno que no son objeto de la limpieza, eliminación mecánica de incrustaciones, secado del agua sobrante, retirada y acopio de los restos generados; considerando un grado de complejidad bajo.
Incluye: Protección de los elementos del entorno. Aplicación del producto de limpieza. Cepillado de la superficie. Aclarado. Aplicación del producto decapante. Limpieza. Retirada y acopio del agua y los restos generados.
Criterio de medición de proyecto: Superficie medida según documentación gráfica de Proyecto.
Criterio de medición de obra: Se medirá la superficie realmente ejecutada según especificaciones de Proyecto.

| Código | Ud | Descripción | Rendimiento | Precio | Importe |
|---|---|---|---|---|---|
| mt08lim070 | l | Ácido acético. (material) | 2.2 | 2690.55 | 5919.210 |
| mt08aaa010a | m³ | Agua. (material) | 0.011 | 3281.16 | 36.093 |
| mt08lim080a | kg | Decapante específico para gres esmaltado. (material) | 0.11 | 19752.58 | 2172.784 |
| mo020 | h | Oficial 1ª obra blanca. (mano de obra) | 0.324 | 25476.92 | 8254.522 |
| mo077 | h | Ayudante de obra blanca. (mano de obra) | 0.162 | 19044.65 | 3085.233 |
| % | % | Herramienta menor | 2 % | 19467.842 | 389.357 |
|  |  | Costes directos |  |  | 19857.199 |

Residuos:
- colocación: mt08lim070 Ácido acético; factor de residuo 0.014
- colocación: mt08lim080a Decapante específico para gres esmaltado; factor de residuo 0.05335

## Recursos

**mt08lim070** l Ácido acético
Datos técnicos: Coste energético 19.884 MJ; Emisión de CO2 1.088 kg; Código LER 06 01 06; Masa del elemento 1.049 kg; Volumen 0.001049 m3
Residuos:
- embalaje: re170203 Plástico. (componente de residuo); rendimiento 0.032 kg; Código LER 17 02 03; Masa del elemento 1 kg; Volumen 0.001667 m3

**mt08aaa010a** m³ Agua
Datos técnicos: Coste energético 60.000 MJ; Emisión de CO2 30.000 kg

**mt08lim080a** kg Decapante específico para gres esmaltado
Datos técnicos: Coste energético 100.537 MJ; Emisión de CO2 14.828 kg; Código LER 08 01 21; Masa del elemento 1 kg; Volumen 0.001111 m3
Residuos:
- embalaje: re150104 Envases metálicos. (componente de residuo); rendimiento 0.055 kg; Código LER 15 01 04; Masa del elemento 1 kg; Volumen 0.001667 m3
