# Desbastado mecánico de suelo de concreto

- Propiedad del archivo: CYPE Ingenieros S.A.
- Formato: FIEBDC-3/2016
- Programa: Generador de precios de la construcción. CYPE Ingenieros, S.A.
- Fecha: 15/10/2024
- Ámbito geográfico: Colombia
- Divisa: COP
- Costes indirectos: 3 %
- Gastos generales: 13 %
- Beneficio industrial: 6 %
- IVA: 16 %

## R Revestimientos

### RS Pisos

#### RSK Preparación de la superficie

**RSK050** m² Desbastado mecánico de suelo de concreto.
Preparación de suelo de concreto mediante desbastado mecánico con disco de diamante, obteniendo una rugosidad inferior a 2 mm, eliminando lechadas superficiales o pinturas deterioradas, e incrementando la porosidad superficial del concreto, para proceder posteriormente a la aplicación de un revestimiento (no incluido en este precio). Incluso limpieza y recogida del polvo y de los restos generados mediante aspirado mecánico, acopio, retirada y carga sobre camión o contenedor.
Incluye: Desbastado mecánico del concreto. Limpieza de la superficie soporte. Retirada y acopio de los restos generados. Carga de los restos generados sobre camión o contenedor.
Criterio de medición de proyecto: Superficie medida según documentación gráfica de Proyecto.
Criterio de medición de obra: Se medirá la superficie realmente ejecutada según especificaciones de Proyecto, sin deducir la superficie ocupada por las columnas situados dentro de su perímetro.

| Código | Ud | Descripción | Rendimiento | Precio | Importe |
|---|---|---|---|---|---|
| mq06aca010 | h | Equipo de lijado o desbastado con disco de diamante para superficies de concreto, con sistema de aspiración. (maquinaria) | 0.104 | 14678.29 | 1526.542 |
| mq08gel010k | h | Grupo electrógeno insonorizado, trifásico, de 45 kVA de potencia. (maquinaria) | 0.104 | 13697.84 | 1424.575 |
| mo020 | h | Oficial 1ª obra blanca. (mano de obra) | 0.121 | 26625.25 | 3221.655 |
| mo112 | h | Ayudante entendido. (mano de obra) | 0.121 | 19489.54 | 2358.234 |
| mo113 | h | Peón de obra blanca. (mano de obra) | 0.06 | 19175.79 | 1150.547 |
| % | % | Herramienta menor | 2 % | 9681.553 | 193.631 |
|  |  | Costes directos |  |  | 9875.184 |

Residuos:
- demolición: ruo170101 Hormigón (hormigones, morteros y prefabricados). (componente de residuo); rendimiento 1.15 kg; Código LER 17 01 01; Masa del elemento 1 kg; Volumen 0.000667 m3
