# Junta de construcción en piso continuo de concreto, con conectores

- Propiedad del archivo: CYPE Ingenieros S.A.
- Formato: FIEBDC-3/2016
- Programa: Generador de precios de la construcción. CYPE Ingenieros, S.A.
- Fecha: 18/06/2024
- Ámbito geográfico: Colombia
- Divisa: COP
- Costes indirectos: 3 %
- Gastos generales: 13 %
- Beneficio industrial: 6 %
- IVA: 16 %

## R Revestimientos

### RS Pisos

#### RSN Juntas en pisos continuos de concreto

**RSN125** m Junta de construcción en piso continuo de concreto, con conectores.
Junta de construcción en piso continuo de concreto, con sistema de transmisión de cargas, compuesto por un conector deslizante de acero, de sección circular y una vaina de polipropileno reciclado, de 22 mm de diámetro y 225 mm de longitud, con base reutilizable de fijación al encofrado. Incluso elementos de fijación al encofrado.
Incluye: Replanteo y fijación de las bases al encofrado. Encaje de las vainas a las bases. Colocación de los conectores dentro de las vainas, una vez hormigonada y desencofrada la junta.
Criterio de medición de proyecto: Longitud medida según documentación gráfica de Proyecto.
Criterio de medición de obra: Se medirá la longitud realmente ejecutada según especificaciones de Proyecto.

| Código | Ud | Descripción | Rendimiento | Precio | Importe |
|---|---|---|---|---|---|
| mt18wwe030k | Ud | Sistema de transmisión de cargas, compuesto por un conector deslizante de acero, de sección circular y una vaina de polipropileno reciclado, de 22 mm de diámetro y 225 mm de longitud, con base reutilizable de fijación al encofrado, para su uso en juntas de construcción y de dilatación en pisos continuos de concreto; con elementos de fijación al encofrado. (material) | 1.33 | 4602.92 | 6121.884 |
| mo020 | h | Oficial 1ª obra blanca. (mano de obra) | 0.107 | 25476.92 | 2726.030 |
| mo113 | h | Peón de obra blanca. (mano de obra) | 0.107 | 18348.75 | 1963.316 |
| % | % | Herramienta menor | 2 % | 10811.230 | 216.225 |
|  |  | Costes directos |  |  | 11027.455 |
