# Piso continuo de micromortero de cal y cemento

- Propiedad del archivo: CYPE Ingenieros S.A.
- Formato: FIEBDC-3/2016
- Programa: Generador de precios de la construcción. CYPE Ingenieros, S.A.
- Fecha: 18/06/2024
- Ámbito geográfico: Colombia
- Divisa: COP
- Costes indirectos: 3 %
- Gastos generales: 13 %
- Beneficio industrial: 6 %
- IVA: 16 %

## R Revestimientos

### RS Pisos

#### RSQ Continuos de micromortero

**RSQ050** m² Piso continuo de micromortero de cal y cemento.
Piso continuo de micromortero, de 3 mm de espesor, realizado sobre superficie no absorbente. IMPRIMACIÓN: a base de copolímeros acrílicos en emulsión acuosa, sin diluir. CAPA BASE: micromortero de cal y cemento, con un tamaño máximo del agregado de 0,4 mm, color a elegir, con resina acrílica y pigmento, en dos capas, (1 kg/m² cada capa) y malla de fibra de vidrio antiálcalis, de 2,2x2,3 mm de luz de malla, de 58 g/m² de masa superficial. CAPA DECORATIVA: micromortero de cal y cemento, con un tamaño máximo del agregado de 0,2 mm, color a elegir, con resina acrílica y pigmento, (0,5 kg/m²). CAPA DE SELLADO: imprimación a base de copolímeros acrílicos en emulsión acuosa y barniz al agua de poliuretano bicomponente.
Criterio de valoración económica: El precio no incluye la superficie soporte.
Incluye: Limpieza de la superficie soporte. Replanteo de las juntas de contracción y paños de trabajo. Aplicación de la capa de imprimación. Ejecución de la mezcla. Aplicación de la capa base. Colocación de la malla embebida en la capa base. Lijado de pequeñas adherencias e imperfecciones. Aplicación de la capa decorativa. Aplicación de la capa de sellado. Limpieza final de la superficie acabada.
Criterio de medición de proyecto: Superficie medida en proyección horizontal, según documentación gráfica de Proyecto.
Criterio de medición de obra: Se medirá, en proyección horizontal, la superficie realmente ejecutada según especificaciones de Proyecto.

| Código | Ud | Descripción | Rendimiento | Precio | Importe |
|---|---|---|---|---|---|
| mt28mcc005a | l | Imprimación a base de copolímeros acrílicos en emulsión acuosa, sin diluir, para regularizar la porosidad y mejorar la adherencia de los soportes no absorbentes, para aplicar con rodillo. (material) | 0.09 | 29653.69 | 2668.832 |
| mt28mcc050a | m² | Malla de fibra de vidrio antiálcalis, de 2,2x2,3 mm de luz de malla, de 58 g/m² de masa superficial, para armar micromorteros. (material) | 1.05 | 5930.73 | 6227.267 |
| mt28mcc010p | kg | Micromortero bicomponente, compuesto de cemento, cal, agregados seleccionados y aditivos, con un tamaño máximo del agregado de 0,4 mm, color a elegir, como capa base, para aplicar con llana metálica. (material) | 2 | 11985.03 | 23970.060 |
| mt28mcc009a | l | Resina acrílica en base acuosa. (material) | 1.038 | 16902.6 | 17544.899 |
| mt28mcc008 | Ud | Pigmento, para la coloración en masa de microcemento. (material) | 0.2 | 79076.51 | 15815.302 |
| mt28mcc010f | kg | Micromortero bicomponente, compuesto de cemento, cal, agregados seleccionados y aditivos, con un tamaño máximo del agregado de 0,2 mm, color a elegir, como capa base, para aplicar con llana metálica. (material) | 0.5 | 11985.03 | 5992.515 |
| mt28mcc020a | l | Imprimación a base de copolímeros acrílicos en emulsión acuosa, como puente de unión entre el micromortero y el barniz, para aplicar con brocha, rodillo o pistola. (material) | 0.12 | 60295.83 | 7235.500 |
| mt28mcc021a | l | Barniz al agua de poliuretano bicomponente, para aplicar con brocha, rodillo o pistola. (material) | 0.15 | 93903.35 | 14085.503 |
| mo020 | h | Oficial 1ª obra blanca. (mano de obra) | 0.985 | 25476.92 | 25094.766 |
| mo113 | h | Peón de obra blanca. (mano de obra) | 1.759 | 18348.75 | 32275.451 |
| % | % | Herramienta menor | 2 % | 150910.095 | 3018.202 |
|  |  | Costes directos |  |  | 153928.297 |

Residuos:
- colocación: mt28mcc005a; factor de residuo 0.03
- colocación: mt28mcc050a; factor de residuo 0.055
- colocación: mt28mcc010p; factor de residuo 0.0066
- colocación: mt28mcc009a Resina acrílica en base acuosa; factor de residuo 0.0543035
- colocación: mt28mcc010f; factor de residuo 0.0066
- colocación: mt28mcc020a; factor de residuo 0.03
- colocación: mt28mcc021a Barniz al agua de poliuretano bicomponente, para aplicar con brocha, rodillo o pistola; factor de residuo 0.0275

## Recursos

**mt28mcc005a** l Imprimación a base de copolímeros acrílicos en emulsión acuosa
Datos técnicos: Coste energético 75.866 MJ; Emisión de CO2 2.890 kg; Código LER 17 09 04; Masa del elemento 1 kg; Volumen 0.000667 m3
Residuos:
- embalaje: re150104 Envases metálicos. (componente de residuo); rendimiento 0.064 kg; Código LER 15 01 04; Masa del elemento 1 kg; Volumen 0.001667 m3

**mt28mcc050a** m² Malla de fibra de vidrio antiálcalis
Datos técnicos: Coste energético 6.378 MJ; Emisión de CO2 0.314 kg; Código LER 17 02 03; Masa del elemento 0.058 kg; Volumen 0.000097 m3
Residuos:
- embalaje: re170203 Plástico. (componente de residuo); rendimiento 0.024 kg; Código LER 17 02 03; Masa del elemento 1 kg; Volumen 0.001667 m3

**mt28mcc010p** kg Micromortero bicomponente
Datos técnicos: Coste energético 6.618 MJ; Emisión de CO2 0.552 kg; Código LER 17 01 01; Masa del elemento 1 kg; Volumen 0.000667 m3
Residuos:
- embalaje: re150101 Envases de papel y cartón. (componente de residuo); rendimiento 0.014 kg; Código LER 15 01 01; Masa del elemento 1 kg; Volumen 0.001333 m3

**mt28mcc009a** l Resina acrílica en base acuosa
Datos técnicos: Coste energético 86.976 MJ; Emisión de CO2 3.310 kg; Código LER 17 09 04; Masa del elemento 1.15 kg; Volumen 0.000767 m3
Residuos:
- embalaje: re150104 Envases metálicos; rendimiento 0.046 kg

**mt28mcc010f** kg Micromortero bicomponente
Datos técnicos: Coste energético 6.618 MJ; Emisión de CO2 0.552 kg; Código LER 17 01 01; Masa del elemento 1 kg; Volumen 0.000667 m3
Residuos:
- embalaje: re150101 Envases de papel y cartón; rendimiento 0.014 kg

**mt28mcc020a** l Imprimación a base de copolímeros acrílicos en emulsión acuosa
Datos técnicos: Coste energético 75.866 MJ; Emisión de CO2 2.890 kg; Código LER 17 09 04; Masa del elemento 1 kg; Volumen 0.000667 m3
Residuos:
- embalaje: re150104 Envases metálicos; rendimiento 0.064 kg

**mt28mcc021a** l Barniz al agua de poliuretano bicomponente, para aplicar con brocha, rodillo o pistola
Datos técnicos: Coste energético 33.294 MJ; Emisión de CO2 1.976 kg; Código LER 08 01 11; Masa del elemento 1.03 kg; Volumen 0.001144 m3
Residuos:
- embalaje: re150104 Envases metálicos; rendimiento 0.057 kg
