# Piso vinílico heterogéneo, en lamas

- Propiedad del archivo: CYPE Ingenieros S.A.
- Formato: FIEBDC-3/2016
- Programa: Generador de precios de la construcción. CYPE Ingenieros, S.A.
- Fecha: 15/10/2024
- Ámbito geográfico: Colombia
- Divisa: COP
- Costes indirectos: 3 %
- Gastos generales: 13 %
- Beneficio industrial: 6 %
- IVA: 16 %

## R Revestimientos

### RS Pisos

#### RSS De caucho, de linóleo y vinílicos

**RSS048** m² Piso vinílico heterogéneo, en lamas.
Piso vinílico heterogéneo acabado imitación madera, Clase 31: Comercial moderado, suministrado en lamas de 184x950x3 mm. Colocación en obra: con adhesivo a base de copolímeros acrílicos modificados en dispersión acuosa, sobre capa fina de nivelación.
Criterio de valoración económica: El precio no incluye la capa fina de nivelación.
Incluye: Replanteo y recorte del piso. Aplicación del adhesivo. Colocación del piso. Resolución de encuentros y puntos singulares. Eliminación y limpieza del material sobrante. Limpieza final del piso.
Criterio de medición de proyecto: Superficie útil, medida según documentación gráfica de Proyecto, deduciendo los huecos de superficie mayor de 1 m².
Criterio de medición de obra: Se medirá la superficie realmente ejecutada según especificaciones de Proyecto, deduciendo los huecos de superficie mayor de 1 m².

| Código | Ud | Descripción | Rendimiento | Precio | Importe |
|---|---|---|---|---|---|
| mt18adq020a | kg | Adhesivo a base de copolímeros acrílicos modificados en dispersión acuosa, sin disolventes, color beige, para aplicar en interiores, para el encolado de pisos de PVC, linóleo y moqueta. (material) | 0.375 | 11012.37 | 4129.639 |
| mt18pve030qdi | m² | Lama heterogénea de PVC, para interior, acabado imitación madera, de 184x950x3 mm, Clase 31: Comercial moderado según ISO 10874, bactericida, Euroclase B-s2, d0 de reacción al fuego. (material) | 1.05 | 32619.57 | 34250.549 |
| mo026 | h | Oficial 1ª instalador de revestimientos flexibles. (mano de obra) | 0.322 | 26625.25 | 8573.331 |
| mo064 | h | Ayudante instalador de revestimientos flexibles. (mano de obra) | 0.161 | 19903.05 | 3204.391 |
| % | % | Herramienta menor | 2 % | 50157.910 | 1003.158 |
|  |  | Costes directos |  |  | 51161.068 |

Residuos:
- colocación: mt18pve030qdi; factor de residuo 0.0544912

## Recursos

**mt18pve030qdi** m² Lama heterogénea de PVC
Datos técnicos: Coste energético 471.290 MJ; Emisión de CO2 16.567 kg; Código LER 17 02 03; Masa del elemento 5.721 kg; Volumen 0.009535 m3
Residuos:
- embalaje: re170203 Plástico. (componente de residuo); rendimiento 0.031 kg; Código LER 17 02 03; Masa del elemento 1 kg; Volumen 0.001667 m3
