# Piso flexible textil

- Propiedad del archivo: CYPE Ingenieros S.A.
- Formato: FIEBDC-3/2016
- Programa: Generador de precios de la construcción. CYPE Ingenieros, S.A.
- Fecha: 18/06/2024
- Ámbito geográfico: Colombia
- Divisa: COP
- Costes indirectos: 3 %
- Gastos generales: 13 %
- Beneficio industrial: 6 %
- IVA: 16 %

## R Revestimientos

### RS Pisos

#### RST Textiles (moquetas)

**RST010** m² Piso flexible textil.
Piso de moqueta de fibra natural 80% lana y 20% poliamida, de pelo cortado, fabricada por proceso tufting, suministrada en rollos de 4x20 m. Colocación en obra: con adhesivo de contacto, sobre capa fina de nivelación.
Criterio de valoración económica: El precio no incluye la capa fina de nivelación.
Incluye: Replanteo y recorte del piso. Aplicación del adhesivo. Colocación del piso. Resolución de encuentros y puntos singulares. Eliminación y limpieza del material sobrante. Limpieza final del piso.
Criterio de medición de proyecto: Superficie útil, medida según documentación gráfica de Proyecto.
Criterio de medición de obra: Se medirá la superficie realmente ejecutada según especificaciones de Proyecto.

| Código | Ud | Descripción | Rendimiento | Precio | Importe |
|---|---|---|---|---|---|
| mt18dww010a | kg | Adhesivo de contacto a base de resina acrílica en dispersión acuosa, para piso de goma, caucho, linóleo, PVC, moqueta y textil. (material) | 0.25 | 12385.98 | 3096.495 |
| mt18dte010T | m² | Moqueta de fibra natural 80% lana y 20% poliamida, de pelo cortado, fabricada por proceso tufting, suministrada en rollos de 4x20 m. (material) | 1.05 | 139436.12 | 146407.926 |
| mo027 | h | Oficial 1ª instalador de moquetas y revestimientos textiles. (mano de obra) | 0.134 | 25476.92 | 3413.907 |
| mo065 | h | Ayudante instalador de moquetas y revestimientos textiles. (mano de obra) | 0.134 | 19044.65 | 2551.983 |
| % | % | Herramienta menor | 2 % | 155470.311 | 3109.406 |
|  |  | Costes directos |  |  | 158579.717 |

Residuos:
- colocación: mt18dww010a; factor de residuo 0.038943
- colocación: mt18dte010T; factor de residuo 0.022

## Recursos

**mt18dww010a** kg Adhesivo de contacto a base de resina acrílica en dispersión acuosa
Datos técnicos: Coste energético 75.527 MJ; Emisión de CO2 2.872 kg; Código LER 17 09 04; Masa del elemento 1 kg; Volumen 0.000667 m3
Residuos:
- embalaje: re170203 Plástico. (componente de residuo); rendimiento 0.003 kg; Código LER 17 02 03; Masa del elemento 1 kg; Volumen 0.001667 m3

**mt18dte010T** m² Moqueta de fibra natural 80% lana y 20% poliamida
Datos técnicos: Coste energético 44.799 MJ; Emisión de CO2 6.939 kg; Código LER 20 01 11; Masa del elemento 4.19 kg; Volumen 0.005587 m3
