# Encerado de piso de piedra natural

- Propiedad del archivo: CYPE Ingenieros S.A.
- Formato: FIEBDC-3/2016
- Programa: Generador de precios de la construcción. CYPE Ingenieros, S.A.
- Fecha: 18/06/2024
- Ámbito geográfico: Colombia
- Divisa: COP
- Costes indirectos: 3 %
- Gastos generales: 13 %
- Beneficio industrial: 6 %
- IVA: 16 %

## R Revestimientos

### RS Pisos

#### RSY Reparaciones

**RSY031** m² Encerado de piso de piedra natural.
Encerado de piso de piedra natural, mediante la aplicación de dos manos de cera natural de abeja, según las instrucciones y dosificaciones recomendadas por el fabricante, para la protección de la superficie de piedra natural, evitando la aparición de salitre e incrustaciones. Incluso limpieza previa del piso, con eliminación de partículas sueltas, sin incluir la limpieza de manchas de grasa, eflorescencias salinas e incrustaciones.
Incluye: Limpieza. Encerado del piso.
Criterio de medición de proyecto: Superficie medida según documentación gráfica de Proyecto.
Criterio de medición de obra: Se medirá la superficie realmente ejecutada según especificaciones de Proyecto.

| Código | Ud | Descripción | Rendimiento | Precio | Importe |
|---|---|---|---|---|---|
| mt08lim090a | kg | Cera natural de abeja, para encerado de suelos. (material) | 0.25 | 16383.93 | 4095.983 |
| mo112 | h | Ayudante entendido. (mano de obra) | 0.154 | 18648.96 | 2871.940 |
| mo113 | h | Peón de obra blanca. (mano de obra) | 0.067 | 18348.75 | 1229.366 |
| % | % | Herramienta menor | 2 % | 8197.289 | 163.946 |
|  |  | Costes directos |  |  | 8361.235 |

Residuos:
- colocación: mt08lim090a Cera natural de abeja, para encerado de suelos; factor de residuo 0.03

## Recursos

**mt08lim090a** kg Cera natural de abeja, para encerado de suelos
Datos técnicos: Coste energético 0.291 MJ; Emisión de CO2 0.014 kg; Código LER 17 09 04; Masa del elemento 1 kg; Volumen 0.000667 m3
Residuos:
- embalaje: re170203 Plástico. (componente de residuo); rendimiento 0.003 kg; Código LER 17 02 03; Masa del elemento 1 kg; Volumen 0.001667 m3
