# Tratamiento de acabado superficial de piso de terrazo

- Propiedad del archivo: CYPE Ingenieros S.A.
- Formato: FIEBDC-3/2016
- Programa: Generador de precios de la construcción. CYPE Ingenieros, S.A.
- Fecha: 15/10/2024
- Ámbito geográfico: Colombia
- Divisa: COP
- Costes indirectos: 3 %
- Gastos generales: 13 %
- Beneficio industrial: 6 %
- IVA: 16 %

## R Revestimientos

### RS Pisos

#### RSY Reparaciones

**RSY042** m² Tratamiento de acabado superficial de piso de terrazo.
Reparación de piso de terrazo mediante rebaje con pulidora y muela de 32 a 60 mm de grano, pulido basto para eliminar los arañazos del rebaje con muela de 80 a 120 mm de grano, reposición del material de juntas, pulido fino con muela de 220 a 400 mm de grano y acabado abrillantado con lana de acero. Incluso rejuntado tras el pulido basto, retirada de lodos procedentes del pulido fino y limpieza previa al abrillantado.
Incluye: Rebaje y pulido basto. Rejuntado. Pulido fino. Limpieza. Abrillantado.
Criterio de medición de proyecto: Superficie medida según documentación gráfica de Proyecto.
Criterio de medición de obra: Se medirá la superficie realmente ejecutada según especificaciones de Proyecto.

| Código | Ud | Descripción | Rendimiento | Precio | Importe |
|---|---|---|---|---|---|
| mt09mcr235 | kg | Mortero de juntas para prefabricados de concreto y piedra artificial, compuesto de cemento, agregados, pigmentos y aditivos especiales. (material) | 0.15 | 5221.87 | 783.281 |
| mq08war150 | h | Pulidora para pisos de piedra natural o de terrazo, compuesta por platos giratorios a los que se acoplan una serie de muelas abrasivas, refrigeradas con agua. (maquinaria) | 0.29 | 11828.14 | 3430.161 |
| mq08war155 | h | Abrillantadora para el cristalizado o el abrillantado de pisos de piedra natural o de terrazo, con plato de lana de acero o esponja sintética. (maquinaria) | 0.174 | 6127.84 | 1066.244 |
| mo037 | h | Oficial 1ª pulidor de pisos. (mano de obra) | 0.402 | 26625.25 | 10703.351 |
| mo075 | h | Ayudante pulidor de pisos. (mano de obra) | 0.134 | 19903.05 | 2667.009 |
| % | % | Herramienta menor | 2 % | 18650.046 | 373.001 |
|  |  | Costes directos |  |  | 19023.047 |

Residuos:
- colocación: mt09mcr235; factor de residuo 0.035

## Recursos

**mt09mcr235** kg Mortero de juntas para prefabricados de concreto y piedra artificial
Datos técnicos: Coste energético 7.958 MJ; Emisión de CO2 0.580 kg; Código LER 17 09 04; Masa del elemento 1 kg; Volumen 0.000667 m3
Residuos:
- embalaje: re150101 Envases de papel y cartón. (componente de residuo); rendimiento 0.021 kg; Código LER 15 01 01; Masa del elemento 1 kg; Volumen 0.001333 m3
- embalaje: re170201 Madera. (componente de residuo); rendimiento 0.006 kg; Código LER 17 02 01; Masa del elemento 1 kg; Volumen 0.000909 m3
- embalaje: re170203 Plástico. (componente de residuo); rendimiento 0.009 kg; Código LER 17 02 03; Masa del elemento 1 kg; Volumen 0.001667 m3
