# Tratamiento de acabado superficial de piso de terrazo

- Propiedad del archivo: CYPE Ingenieros S.A.
- Formato: FIEBDC-3/2016
- Programa: Generador de precios de la construcción. CYPE Ingenieros, S.A.
- Fecha: 18/06/2024
- Ámbito geográfico: Colombia
- Divisa: COP
- Costes indirectos: 3 %
- Gastos generales: 13 %
- Beneficio industrial: 6 %
- IVA: 16 %

## R Revestimientos

### RS Pisos

#### RSY Reparaciones

**RSY042** m² Tratamiento de acabado superficial de piso de terrazo.
Reparación de piso de terrazo mediante pulido fino con muela de hasta 400 mm de grano y acabado abrillantado con lana de acero. Incluso retirada de lodos procedentes del pulido fino y limpieza previa al abrillantado.
Incluye: Pulido fino. Limpieza. Abrillantado.
Criterio de medición de proyecto: Superficie medida según documentación gráfica de Proyecto.
Criterio de medición de obra: Se medirá la superficie realmente ejecutada según especificaciones de Proyecto.

| Código | Ud | Descripción | Rendimiento | Precio | Importe |
|---|---|---|---|---|---|
| mq08war155 | h | Abrillantadora para el cristalizado o el abrillantado de pisos de piedra natural o de terrazo, con plato de lana de acero o esponja sintética. (maquinaria) | 0.174 | 6077.15 | 1057.424 |
| mo037 | h | Oficial 1ª pulidor de pisos. (mano de obra) | 0.268 | 25476.92 | 6827.815 |
| % | % | Herramienta menor | 2 % | 7885.239 | 157.705 |
|  |  | Costes directos |  |  | 8042.944 |
