# Trampilla para cielo raso continuo de placas de yeso laminado. Sistema "KNAUF"

- Propiedad del archivo: CYPE Ingenieros S.A.
- Formato: FIEBDC-3/2016
- Programa: Generador de precios de la construcción. CYPE Ingenieros, S.A.
- Fecha: 18/06/2024
- Ámbito geográfico: Colombia
- Divisa: COP
- Costes indirectos: 3 %
- Gastos generales: 13 %
- Beneficio industrial: 6 %
- IVA: 16 %

## R Revestimientos

### RT Cielos rasos en interiores

#### RTC Continuos, de placas de yeso laminado

**RTC021** Ud Trampilla para cielo raso continuo de placas de yeso laminado. Sistema "KNAUF".
Trampilla de registro gama Metálica, Metálica con llave, sistema E101 "KNAUF", de 600x600 mm, formada por marco de aluminio y puerta de aluminio, para cielo raso continuo de placas de yeso laminado. Incluso accesorios de montaje.
Incluye: Marcado y corte de la placa de yeso laminado. Colocación de la trampilla. Resolución de encuentros y puntos singulares.
Criterio de medición de proyecto: Número de unidades previstas, según documentación gráfica de Proyecto.
Criterio de medición de obra: Se medirá el número de unidades realmente colocadas según especificaciones de Proyecto.

| Código | Ud | Descripción | Rendimiento | Precio | Importe |
|---|---|---|---|---|---|
| mt12ppk060cabaae | Ud | Trampilla de registro gama Metálica, Metálica con llave, sistema E101 "KNAUF", de 600x600 mm, formada por marco de aluminio y puerta de aluminio. (material) | 1 | 79677.78 | 79677.780 |
| mo015 | h | Oficial 1ª montador de falsos techos. (mano de obra) | 0.392 | 26179.17 | 10262.235 |
| mo082 | h | Ayudante montador de falsos techos. (mano de obra) | 0.196 | 19044.65 | 3732.751 |
| % | % | Herramienta menor | 2 % | 93672.766 | 1873.455 |
|  |  | Costes directos |  |  | 95546.221 |

Residuos:
- colocación: mt12ppk060cabaae; factor de residuo 0.024

## Recursos

**mt12ppk060cabaae** Ud Trampilla de registro gama Metálica
Datos técnicos: Coste energético 865.029 MJ; Emisión de CO2 63.651 kg; Código LER 17 04 02; Masa del elemento 7.72 kg; Volumen 0.005147 m3
Residuos:
- embalaje: re170203 Plástico. (componente de residuo); rendimiento 0.008 kg; Código LER 17 02 03; Masa del elemento 1 kg; Volumen 0.001667 m3
