# Guardavivos metálico

- Propiedad del archivo: CYPE Ingenieros S.A.
- Formato: FIEBDC-3/2016
- Programa: Generador de precios de la construcción. CYPE Ingenieros, S.A.
- Fecha: 18/06/2024
- Ámbito geográfico: Colombia
- Divisa: COP
- Costes indirectos: 3 %
- Gastos generales: 13 %
- Beneficio industrial: 6 %
- IVA: 16 %

## R Revestimientos

### RY Preparaciones, protecciones, reparaciones y refuerzos de revestimientos

#### RYA Protección de aristas

**RYA010** m Guardavivos metálico.
Guardavivos de acero galvanizado, con canto romo de 3 mm de espesor, para la protección de aristas en revestimientos de mortero, aplicados sobre paramentos interiores.
Incluye: Replanteo. Corte de las piezas. Fijación.
Criterio de medición de proyecto: Longitud medida según documentación gráfica de Proyecto.
Criterio de medición de obra: Se medirá la longitud realmente ejecutada según especificaciones de Proyecto.

| Código | Ud | Descripción | Rendimiento | Precio | Importe |
|---|---|---|---|---|---|
| mt28vye030a | m | Guardavivos de acero galvanizado, con canto romo de 3 mm de espesor, para la protección de aristas. (material) | 1.02 | 2598.52 | 2650.490 |
| mo021 | h | Oficial 1ª obra gris. (mano de obra) | 0.075 | 25476.92 | 1910.769 |
| mo114 | h | Peón de obra gris. (mano de obra) | 0.037 | 18348.75 | 678.904 |
| % | % | Herramienta menor | 2 % | 5240.163 | 104.803 |
|  |  | Costes directos |  |  | 5344.966 |
