# Lavamanos de arcilla refractaria. Colocación sobre mueble

- Propiedad del archivo: CYPE Ingenieros S.A.
- Formato: FIEBDC-3/2016
- Programa: Generador de precios de la construcción. CYPE Ingenieros, S.A.
- Fecha: 15/10/2024
- Ámbito geográfico: Colombia
- Divisa: COP
- Costes indirectos: 3 %
- Gastos generales: 13 %
- Beneficio industrial: 6 %
- IVA: 16 %

## S Señalización y equipamiento

### SA Aparatos sanitarios

#### SAL Lavamanos

**SAL063** Ud Lavamanos de arcilla refractaria. Colocación sobre mueble.
Lavamanos, de arcilla refractaria, acabado termoesmaltado, color blanco, de 900x480x168 mm, con rebosadero, con válvula de desagüe de latón cromado, con sifón botella de ABS, acabado brillante imitación cromo. Colocación sobre mueble. Incluso juego de fijación.
Criterio de valoración económica: El precio no incluye el mueble ni la grifería.
Incluye: Replanteo. Colocación y fijación del aparato. Montaje del desagüe. Conexión a la red de evacuación. Comprobación de su correcto funcionamiento. Sellado de juntas.
Criterio de medición de proyecto: Número de unidades previstas, según documentación gráfica de Proyecto.
Criterio de medición de obra: Se medirá el número de unidades realmente colocadas según especificaciones de Proyecto.

| Código | Ud | Descripción | Rendimiento | Precio | Importe |
|---|---|---|---|---|---|
| mt30sng050cd | Ud | Lavamanos para colocar sobre mueble, de arcilla refractaria, acabado termoesmaltado, color blanco, de 900x480x168 mm, con rebosadero. (material) | 1 | 3257062.82 | 3257062.820 |
| mt30asg010a | Ud | Válvula de desagüe de latón cromado, de 60 mm de longitud, con tapón de desagüe integrado exterior con botón de accionamiento. (material) | 1 | 325876.6 | 325876.600 |
| mt30asg070aa | Ud | Sifón botella de ABS, acabado brillante imitación cromo, con salida de 32 mm de diámetro exterior, para lavamanos, con embellecedor. (material) | 1 | 276484.15 | 276484.150 |
| mo008 | h | Oficial 1ª plomero. (mano de obra) | 1.917 | 27359.16 | 52447.510 |
| % | % | Herramienta menor | 2 % | 3911871.080 | 78237.422 |
|  |  | Costes directos |  |  | 3990108.502 |

Residuos:
- colocación: mt30asg070aa; factor de residuo 0.0219444

## Recursos

**mt30asg010a** Ud Válvula de desagüe de latón cromado
Datos técnicos: Coste energético 96.674 MJ; Emisión de CO2 6.551 kg
Residuos:
- embalaje: re150101 Envases de papel y cartón. (componente de residuo); rendimiento 0.072 kg; Código LER 15 01 01; Masa del elemento 1 kg; Volumen 0.001333 m3

**mt30asg070aa** Ud Sifón botella de ABS
Datos técnicos: Coste energético 20.947 MJ; Emisión de CO2 1.072 kg; Código LER 17 02 03; Masa del elemento 0.216 kg; Volumen 0.00036 m3
Residuos:
- embalaje: re150101 Envases de papel y cartón; rendimiento 0.039 kg
