# Bastidor empotrado para lavamanos mural

- Propiedad del archivo: CYPE Ingenieros S.A.
- Formato: FIEBDC-3/2016
- Programa: Generador de precios de la construcción. CYPE Ingenieros, S.A.
- Fecha: 18/06/2024
- Ámbito geográfico: Colombia
- Divisa: COP
- Costes indirectos: 3 %
- Gastos generales: 13 %
- Beneficio industrial: 6 %
- IVA: 16 %

## S Señalización y equipamiento

### SA Aparatos sanitarios

#### SAL Lavamanos

**SAL100** Ud Bastidor empotrado para lavamanos mural.
Instalación empotrada en muro divisorio interior de placas de yeso de bastidor tubular premontado, regulable en altura hasta 200 mm, acabado con imprimación antioxidante, de 120 a 170 mm de profundidad, para lavamanos mural, con sistema de montaje rápido y fácil, con fijaciones, soporte para lavamanos, accesorios para conexión de la grifería y tubo de desagüe con adaptador para 32, 40 y 50 mm de diámetro.
Incluye: Replanteo. Colocación y fijación. Conexión a la red de evacuación. Conexión a las redes de agua fría y caliente. Comprobación de su correcto funcionamiento.
Criterio de medición de proyecto: Número de unidades previstas, según documentación gráfica de Proyecto.
Criterio de medición de obra: Se medirá el número de unidades realmente colocadas según especificaciones de Proyecto.

| Código | Ud | Descripción | Rendimiento | Precio | Importe |
|---|---|---|---|---|---|
| mt30oli094a | Ud | Bastidor tubular premontado, regulable en altura hasta 200 mm, acabado con imprimación antioxidante, de 120 a 170 mm de profundidad, para lavamanos mural, con sistema de montaje rápido y fácil, con fijaciones, soporte para lavamanos, accesorios para conexión de la grifería y tubo de desagüe con adaptador para 32, 40 y 50 mm de diámetro, para empotrar en muro de mampostería o en muro divisorio interior de placas de yeso. (material) | 1 | 1297567.58 | 1297567.580 |
| mo008 | h | Oficial 1ª plomero. (mano de obra) | 0.383 | 26179.17 | 10026.622 |
| % | % | Herramienta menor | 2 % | 1307594.202 | 26151.884 |
|  |  | Costes directos |  |  | 1333746.086 |

## Recursos

**mt30oli094a** Ud Bastidor tubular premontado
Datos técnicos: Coste energético 178.650 MJ; Emisión de CO2 11.236 kg
Residuos:
- embalaje: re150101 Envases de papel y cartón. (componente de residuo); rendimiento 0.072 kg; Código LER 15 01 01; Masa del elemento 1 kg; Volumen 0.001333 m3
