# Orinal de porcelana sanitaria "ROCA"

- Propiedad del archivo: CYPE Ingenieros S.A.
- Formato: FIEBDC-3/2016
- Programa: Generador de precios de la construcción. CYPE Ingenieros, S.A.
- Fecha: 18/06/2024
- Ámbito geográfico: Colombia
- Divisa: COP
- Costes indirectos: 3 %
- Gastos generales: 13 %
- Beneficio industrial: 6 %
- IVA: 16 %

## S Señalización y equipamiento

### SA Aparatos sanitarios

#### SAU Orinales

**SAU010** Ud Orinal de porcelana sanitaria "ROCA".
Orinal de porcelana sanitaria, con alimentación empotrada, con tapa de poliéster, modelo Urinett "ROCA", color Blanco, de 285x325x525 mm, equipado con grifo de paso recto para orinal, con tiempo de flujo ajustable, acabado cromado, modelo Avant. Incluso silicona para sellado de juntas.
Incluye: Replanteo. Colocación y fijación del aparato. Montaje del desagüe. Conexión a la red de evacuación. Montaje de la grifería. Conexión a la red de agua fría. Comprobación de su correcto funcionamiento. Sellado de juntas.
Criterio de medición de proyecto: Número de unidades previstas, según documentación gráfica de Proyecto.
Criterio de medición de obra: Se medirá el número de unidades realmente colocadas según especificaciones de Proyecto.

| Código | Ud | Descripción | Rendimiento | Precio | Importe |
|---|---|---|---|---|---|
| mt30uar030d | Ud | Orinal de porcelana sanitaria, con alimentación empotrada, con tapa de poliéster, modelo Urinett "ROCA", color Blanco, de 285x325x525 mm. (material) | 1 | 2088782.64 | 2088782.640 |
| mt31gmo060a | Ud | Grifo de paso recto para orinal, con tiempo de flujo ajustable, acabado cromado, modelo Avant "ROCA", con rosetón redondo y conexiones de 1/2" de diámetro. (material) | 1 | 1048486.98 | 1048486.980 |
| mt30www005 | Ud | Cartucho de 300 ml de silicona ácida monocomponente, fungicida, para sellado de juntas en ambientes húmedos. (material) | 0.012 | 43881.99 | 526.584 |
| mo008 | h | Oficial 1ª plomero. (mano de obra) | 1.278 | 26179.17 | 33456.979 |
| % | % | Herramienta menor | 2 % | 3171253.183 | 63425.064 |
|  |  | Costes directos |  |  | 3234678.247 |

Residuos:
- colocación: mt30www005 Cartucho de 300 ml de silicona ácida monocomponente, fungicida, para sellado de juntas en ambientes húmedos; factor de residuo 0.06

## Recursos

**mt30uar030d** Ud Orinal de porcelana sanitaria
Datos técnicos: Coste energético 51.278 MJ; Emisión de CO2 45.791 kg
Residuos:
- embalaje: re150101 Envases de papel y cartón. (componente de residuo); rendimiento 1.494 kg; Código LER 15 01 01; Masa del elemento 1 kg; Volumen 0.001333 m3

**mt31gmo060a** Ud Grifo de paso recto para orinal
Datos técnicos: Coste energético 70.324 MJ; Emisión de CO2 4.789 kg
Residuos:
- embalaje: re150101 Envases de papel y cartón; rendimiento 0.081 kg

**mt30www005** Ud Cartucho de 300 ml de silicona ácida monocomponente, fungicida, para sellado de juntas en ambientes húmedos
Datos técnicos: Coste energético 87.088 MJ; Emisión de CO2 3.667 kg; Código LER 17 09 04; Masa del elemento 0.45 kg; Volumen 0.0003 m3
Residuos:
- embalaje: re170203 Plástico. (componente de residuo); rendimiento 0.1 kg; Código LER 17 02 03; Masa del elemento 1 kg; Volumen 0.001667 m3
