# Frigorífico

- Propiedad del archivo: CYPE Ingenieros S.A.
- Formato: FIEBDC-3/2016
- Programa: Generador de precios de la construcción. CYPE Ingenieros, S.A.
- Fecha: 18/06/2024
- Ámbito geográfico: Colombia
- Divisa: COP
- Costes indirectos: 3 %
- Gastos generales: 13 %
- Beneficio industrial: 6 %
- IVA: 16 %

## S Señalización y equipamiento

### SC Cocinas/galerías

#### SCE Electrodomésticos

**SCE050** Ud Frigorífico.
Frigorífico americano, de 912 mm de anchura, 1780 mm de altura y 716 mm de profundidad, acabado cromado mate, capacidad de los compartimentos del frigorífico 409 l, capacidad de los compartimentos del congelador 225 l, consumo de energía anual 281 kWh, índice de eficiencia energética EEI entre 64 y 80, emisión de ruido aéreo entre 30 y 36 dBA.
Incluye: Replanteo. Colocación del aparato. Conexión a la red eléctrica. Comprobación de su correcto funcionamiento.
Criterio de medición de proyecto: Número de unidades previstas, según documentación gráfica de Proyecto.
Criterio de medición de obra: Se medirá el número de unidades realmente colocadas según especificaciones de Proyecto.

| Código | Ud | Descripción | Rendimiento | Precio | Importe |
|---|---|---|---|---|---|
| mt32fri020ra | Ud | Frigorífico americano, de 912 mm de anchura, 1780 mm de altura y 716 mm de profundidad, acabado cromado mate, capacidad de los compartimentos del frigorífico 409 l, capacidad de los compartimentos del congelador 225 l, consumo de energía anual 281 kWh, índice de eficiencia energética EEI entre 64 y 80, emisión de ruido aéreo entre 30 y 36 dBA. (material) | 1 | 5134015.98 | 5134015.980 |
| mo003 | h | Maestro electricista. (mano de obra) | 0.375 | 26179.17 | 9817.189 |
| % | % | Herramienta menor | 2 % | 5143833.169 | 102876.663 |
|  |  | Costes directos |  |  | 5246709.832 |

## Recursos

**mt32fri020ra** Ud Frigorífico americano
Datos técnicos: Coste energético 2746.936 MJ; Emisión de CO2 112.912 kg
Residuos:
- embalaje: re150101 Envases de papel y cartón. (componente de residuo); rendimiento 1.5 kg; Código LER 15 01 01; Masa del elemento 1 kg; Volumen 0.001333 m3
- embalaje: re170604 Materiales de aislamiento distintos de los especificados en los códigos 17 06 01 y 17 06 03. (componente de residuo); rendimiento 0.075 kg; Código LER 17 06 04; Masa del elemento 1 kg; Volumen 0.001667 m3
