# Frigorífico

- Propiedad del archivo: CYPE Ingenieros S.A.
- Formato: FIEBDC-3/2016
- Programa: Generador de precios de la construcción. CYPE Ingenieros, S.A.
- Fecha: 18/06/2024
- Ámbito geográfico: Colombia
- Divisa: COP
- Costes indirectos: 3 %
- Gastos generales: 13 %
- Beneficio industrial: 6 %
- IVA: 16 %

## S Señalización y equipamiento

### SC Cocinas/galerías

#### SCE Electrodomésticos

**SCE050** Ud Frigorífico.
Frigorífico de una puerta, de 595 mm de anchura, 1714 mm de altura y 655 mm de profundidad, color blanco, capacidad de los compartimentos del frigorífico 367 l, consumo de energía anual 148 kWh, índice de eficiencia energética EEI entre 100 y 125, emisión de ruido aéreo entre 36 y 42 dBA.
Incluye: Replanteo. Colocación del aparato. Conexión a la red eléctrica. Comprobación de su correcto funcionamiento.
Criterio de medición de proyecto: Número de unidades previstas, según documentación gráfica de Proyecto.
Criterio de medición de obra: Se medirá el número de unidades realmente colocadas según especificaciones de Proyecto.

| Código | Ud | Descripción | Rendimiento | Precio | Importe |
|---|---|---|---|---|---|
| mt32fri040fg | Ud | Frigorífico de una puerta, de 595 mm de anchura, 1714 mm de altura y 655 mm de profundidad, color blanco, capacidad de los compartimentos del frigorífico 367 l, consumo de energía anual 148 kWh, índice de eficiencia energética EEI entre 100 y 125, emisión de ruido aéreo entre 36 y 42 dBA. (material) | 1 | 1219831.47 | 1219831.470 |
| mo003 | h | Maestro electricista. (mano de obra) | 0.375 | 26179.17 | 9817.189 |
| % | % | Herramienta menor | 2 % | 1229648.659 | 24592.973 |
|  |  | Costes directos |  |  | 1254241.632 |

## Recursos

**mt32fri040fg** Ud Frigorífico de una puerta
Datos técnicos: Coste energético 1652.906 MJ; Emisión de CO2 68.408 kg
Residuos:
- embalaje: re150101 Envases de papel y cartón. (componente de residuo); rendimiento 1.459 kg; Código LER 15 01 01; Masa del elemento 1 kg; Volumen 0.001333 m3
- embalaje: re170604 Materiales de aislamiento distintos de los especificados en los códigos 17 06 01 y 17 06 03. (componente de residuo); rendimiento 0.073 kg; Código LER 17 06 04; Masa del elemento 1 kg; Volumen 0.001667 m3
