# Banda protectora de PVC

- Propiedad del archivo: CYPE Ingenieros S.A.
- Formato: FIEBDC-3/2016
- Programa: Generador de precios de la construcción. CYPE Ingenieros, S.A.
- Fecha: 18/06/2024
- Ámbito geográfico: Colombia
- Divisa: COP
- Costes indirectos: 3 %
- Gastos generales: 13 %
- Beneficio industrial: 6 %
- IVA: 16 %

## S Señalización y equipamiento

### SD Protecciones

#### SDP Bandas protectoras de paramentos verticales

**SDP011** m Banda protectora de PVC.
Banda protectora de PVC, de 140 mm de anchura y 9 mm de espesor, de color amarillo, fijada mediante tornillos al paramento.
Incluye: Replanteo de los puntos de fijación. Fijación de la banda al paramento vertical.
Criterio de medición de proyecto: Longitud medida a ejes, según documentación gráfica de Proyecto.
Criterio de medición de obra: Se medirá, a ejes, la longitud realmente ejecutada según especificaciones de Proyecto.

| Código | Ud | Descripción | Rendimiento | Precio | Importe |
|---|---|---|---|---|---|
| mt53pdi010db | m | Banda protectora de PVC, de 140 mm de anchura y 9 mm de espesor, de color amarillo, Euroclase B-s1, d0 de reacción al fuego. (material) | 1.05 | 54496.61 | 57221.441 |
| mt12ppl016 | Ud | Tornillo autorroscante protegido contra la oxidación. (material) | 4 | 111.26 | 445.040 |
| mo011 | h | Oficial 1ª montador. (mano de obra) | 0.06 | 26179.17 | 1570.750 |
| mo080 | h | Ayudante montador. (mano de obra) | 0.06 | 19044.65 | 1142.679 |
| % | % | Herramienta menor | 2 % | 60379.910 | 1207.598 |
|  |  | Costes directos |  |  | 61587.508 |

Residuos:
- colocación: mt53pdi010db; factor de residuo 0.028
- colocación: mt12ppl016 Tornillo autorroscante protegido contra la oxidación; factor de residuo 0.00538462

## Recursos

**mt53pdi010db** m Banda protectora de PVC
Datos técnicos: Coste energético 77.798 MJ; Emisión de CO2 8.554 kg; Código LER 17 02 03; Masa del elemento 1.75 kg; Volumen 0.002917 m3
Residuos:
- embalaje: re170203 Plástico. (componente de residuo); rendimiento 0.003 kg; Código LER 17 02 03; Masa del elemento 1 kg; Volumen 0.001667 m3

**mt12ppl016** Ud Tornillo autorroscante protegido contra la oxidación
Datos técnicos: Coste energético 0.062 MJ; Emisión de CO2 0.010 kg; Código LER 17 04 05; Masa del elemento 0.0013 kg
Residuos:
- embalaje: re150101 Envases de papel y cartón. (componente de residuo); rendimiento 0.001 kg; Código LER 15 01 01; Masa del elemento 1 kg; Volumen 0.001333 m3
