# Banda protectora de PVC

- Propiedad del archivo: CYPE Ingenieros S.A.
- Formato: FIEBDC-3/2016
- Programa: Generador de precios de la construcción. CYPE Ingenieros, S.A.
- Fecha: 18/06/2024
- Ámbito geográfico: Colombia
- Divisa: COP
- Costes indirectos: 3 %
- Gastos generales: 13 %
- Beneficio industrial: 6 %
- IVA: 16 %

## S Señalización y equipamiento

### SD Protecciones

#### SDP Bandas protectoras de paramentos verticales

**SDP011** m Banda protectora de PVC.
Banda protectora de PVC, de 90 mm de anchura y 3,2 mm de espesor, de color gris, fijada mediante adhesivo de poliuretano al paramento.
Incluye: Replanteo. Fijación de la banda al paramento vertical.
Criterio de medición de proyecto: Longitud medida a ejes, según documentación gráfica de Proyecto.
Criterio de medición de obra: Se medirá, a ejes, la longitud realmente ejecutada según especificaciones de Proyecto.

| Código | Ud | Descripción | Rendimiento | Precio | Importe |
|---|---|---|---|---|---|
| mt53pdi010aa | m | Banda protectora de PVC, de 90 mm de anchura y 3,2 mm de espesor, de color gris, Euroclase B-s1, d0 de reacción al fuego. (material) | 1.05 | 38675.01 | 40608.761 |
| mt47adc110a | kg | Adhesivo especial de poliuretano bicomponente. (material) | 0.27 | 12321.81 | 3326.889 |
| mo011 | h | Oficial 1ª montador. (mano de obra) | 0.06 | 26179.17 | 1570.750 |
| mo080 | h | Ayudante montador. (mano de obra) | 0.06 | 19044.65 | 1142.679 |
| % | % | Herramienta menor | 2 % | 46649.079 | 932.982 |
|  |  | Costes directos |  |  | 47582.061 |

Residuos:
- colocación: mt53pdi010aa; factor de residuo 0.028
- colocación: mt47adc110a Adhesivo especial de poliuretano bicomponente; factor de residuo 0.038685

## Recursos

**mt53pdi010aa** m Banda protectora de PVC
Datos técnicos: Coste energético 18.007 MJ; Emisión de CO2 1.966 kg; Código LER 17 02 03; Masa del elemento 0.4 kg; Volumen 0.000667 m3
Residuos:
- embalaje: re170203 Plástico. (componente de residuo); rendimiento 0.003 kg; Código LER 17 02 03; Masa del elemento 1 kg; Volumen 0.001667 m3

**mt47adc110a** kg Adhesivo especial de poliuretano bicomponente
Datos técnicos: Coste energético 144.471 MJ; Emisión de CO2 7.014 kg; Código LER 17 09 04; Masa del elemento 1 kg; Volumen 0.000667 m3
Residuos:
- embalaje: re170203 Plástico; rendimiento 0.003 kg
