# Escalera de tijera

- Propiedad del archivo: CYPE Ingenieros S.A.
- Formato: FIEBDC-3/2016
- Programa: Generador de precios de la construcción. CYPE Ingenieros, S.A.
- Fecha: 18/06/2024
- Ámbito geográfico: Colombia
- Divisa: COP
- Costes indirectos: 3 %
- Gastos generales: 13 %
- Beneficio industrial: 6 %
- IVA: 16 %

## S Señalización y equipamiento

### SE Escaleras prefabricadas

#### SEJ De tijera

**SEJ010** Ud Escalera de tijera.
Escalera retráctil extensible de tijera para pared de acero galvanizado, con apertura y cierre manuales, para salvar una altura entre plantas de 220 a 250 cm y para un hueco de 130x70 cm, tapa de madera y cajón de madera, recibido con mortero de cemento, confeccionado en obra, dosificación 1:6. Totalmente montada.
Incluye: Replanteo y fijación del cajón. Colocación de la escalera y de la tapa. Sellado de las juntas con silicona neutra.
Criterio de medición de proyecto: Número de unidades previstas, según documentación gráfica de Proyecto.
Criterio de medición de obra: Se medirá el número de unidades realmente ejecutadas según especificaciones de Proyecto.

| Código | Ud | Descripción | Rendimiento | Precio | Importe |
|---|---|---|---|---|---|
| mt44etm030j | Ud | Escalera retráctil extensible de tijera para pared de acero galvanizado, con apertura y cierre manuales, para salvar una altura entre plantas de 220 a 250 cm y para un hueco de 130x70 cm, tapa de madera y cajón de madera para empotrar en soporte. (material) | 1 | 2322139.15 | 2322139.150 |
| mt15sja100 | Ud | Cartucho de masilla de silicona neutra. (material) | 1 | 16834.14 | 16834.140 |
| mt08aaa010a | m³ | Agua. (material) | 0.022 | 3281.16 | 72.186 |
| mt01arg005a | t | Arena de cantera, para mortero preparado en obra. (material) | 0.176 | 45135.97 | 7943.931 |
| mt08cem000d | kg | Cemento gris en sacos. (material) | 27 | 483.43 | 13052.610 |
| mq06hor010 | h | Concretera eléctrica con una capacidad de amasado de 160 l. (maquinaria) | 0.088 | 8706.88 | 766.205 |
| mo011 | h | Oficial 1ª montador. (mano de obra) | 6.252 | 26179.17 | 163672.171 |
| mo080 | h | Ayudante montador. (mano de obra) | 7.333 | 19044.65 | 139654.418 |
| % | % | Herramienta menor | 2 % | 2664134.811 | 53282.696 |
|  |  | Costes directos |  |  | 2717417.507 |

Residuos:
- colocación: mt15sja100 Cartucho de masilla de silicona neutra; factor de residuo 0.06
- colocación: mt01arg005a Arena de cantera, para mortero preparado en obra; factor de residuo 0.00501329
- colocación: mt08cem000d Cemento gris en sacos; factor de residuo 0.0063

## Recursos

**mt15sja100** Ud Cartucho de masilla de silicona neutra
Datos técnicos: Coste energético 87.088 MJ; Emisión de CO2 3.667 kg; Código LER 17 09 04; Masa del elemento 0.45 kg; Volumen 0.0003 m3
Residuos:
- embalaje: re170203 Plástico. (componente de residuo); rendimiento 0.1 kg; Código LER 17 02 03; Masa del elemento 1 kg; Volumen 0.001667 m3

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg
