# Columna de ducha con grifería monomando

- Propiedad del archivo: CYPE Ingenieros S.A.
- Formato: FIEBDC-3/2016
- Programa: Generador de precios de la construcción. CYPE Ingenieros, S.A.
- Fecha: 13/02/2025
- Ámbito geográfico: Colombia
- Divisa: COP
- Costes indirectos: 3 %
- Gastos generales: 13 %
- Beneficio industrial: 6 %
- IVA: 16 %

## S Señalización y equipamiento

### SG Griferías

#### SGD Para duchas

**SGD112** Ud Columna de ducha con grifería monomando.
Columna de ducha, acabado cromado, compuesta por grifo mezclador monomando mural con inversor, ducha mural Tempesta 250 con chorro Rain, rótula para ángulos de hasta 15° con el plano horizontal y brazo de ducha orientable 45°, de 390 mm de longitud, con tubo para conducción del agua protegido internamente para mayor durabilidad y soporte, ducha teléfono Tempesta 110, con cabezal con dos tipos de chorro (Rain y Jet), elemento deslizante para ajuste en altura y flexo de 1,75 m de longitud, aislamiento térmico, sistema de ahorro de agua y sistema antical. Incluso elementos de conexión.
Incluye: Colocación. Conexionado y comprobación de su correcto funcionamiento.
Criterio de medición de proyecto: Número de unidades previstas, según documentación gráfica de Proyecto.
Criterio de medición de obra: Se medirá el número de unidades realmente colocadas según especificaciones de Proyecto.

| Código | Ud | Descripción | Rendimiento | Precio | Importe |
|---|---|---|---|---|---|
| mt31gro790a | Ud | Columna de ducha, acabado cromado, compuesta por grifo mezclador monomando mural con inversor, ducha mural Tempesta 250 con chorro Rain, rótula para ángulos de hasta 15° con el plano horizontal y brazo de ducha orientable 45°, de 390 mm de longitud, con tubo para conducción del agua protegido internamente para mayor durabilidad y soporte, ducha teléfono Tempesta 110, con cabezal con dos tipos de chorro (Rain y Jet), elemento deslizante para ajuste en altura y flexo de 1,75 m de longitud, aislamiento térmico, sistema de ahorro de agua y sistema antical, incluso elementos de conexión. (material) | 1 | 2799579.83 | 2799579.830 |
| mt37www010 | Ud | Material auxiliar para instalaciones hidráulicas. (material) | 1 | 3779.39 | 3779.390 |
| mo008 | h | Oficial 1ª plomero. (mano de obra) | 0.192 | 28562.29 | 5483.960 |
| % | % | Herramienta menor | 2 % | 2808843.180 | 56176.864 |
|  |  | Costes directos |  |  | 2865020.044 |
