# Secador de manos con grifo incorporado

- Propiedad del archivo: CYPE Ingenieros S.A.
- Formato: FIEBDC-3/2016
- Programa: Generador de precios de la construcción. CYPE Ingenieros, S.A.
- Fecha: 18/06/2024
- Ámbito geográfico: Colombia
- Divisa: COP
- Costes indirectos: 3 %
- Gastos generales: 13 %
- Beneficio industrial: 6 %
- IVA: 16 %

## S Señalización y equipamiento

### SM Baños

#### SMB Secadores de manos

**SMB020** Ud Secador de manos con grifo incorporado.
Secador de manos eléctrico con grifo de acero inoxidable, de cuello corto, instalado sobre lavamanos, con filtro HEPA, alimentación monofásica a 230 V, potencia nominal 1600 W, carcasa del motor de ABS, activación automática mediante infrarrojos tanto de la salida del agua como de la del aire, tiempo de secado de manos 12 segundos, velocidad de salida del aire 690 km/h, flujo de aire 30 litros/segundo, grifo de 159 mm de altura, 295 mm de anchura y 281 mm de fondo, motor de 262 mm de altura, 141 mm de anchura y 189 mm de fondo, flujo de agua 4 litros/minuto, aireador, tasa de reducción bacteriana en el filtro de aire del 99,9%, protección IP35, peso 4,3 kg.
Incluye: Replanteo. Colocación y fijación del secador de manos. Instalación de la caja del motor. Conexión del motor con el secador de manos. Conexión del motor a la red de agua premezclada. Conexión a la red eléctrica. Comprobación de su correcto funcionamiento.
Criterio de medición de proyecto: Número de unidades previstas, según documentación gráfica de Proyecto.
Criterio de medición de obra: Se medirá el número de unidades realmente colocadas según especificaciones de Proyecto.

| Código | Ud | Descripción | Rendimiento | Precio | Importe |
|---|---|---|---|---|---|
| mt31sdy030a | Ud | Secador de manos eléctrico con grifo de acero inoxidable, de cuello corto, instalado sobre lavamanos, con filtro HEPA, alimentación monofásica a 230 V, potencia nominal 1600 W, carcasa del motor de ABS, activación automática mediante infrarrojos tanto de la salida del agua como de la del aire, tiempo de secado de manos 12 segundos, velocidad de salida del aire 690 km/h, flujo de aire 30 litros/segundo, grifo de 159 mm de altura, 295 mm de anchura y 281 mm de fondo, motor de 262 mm de altura, 141 mm de anchura y 189 mm de fondo, flujo de agua 4 litros/minuto, aireador, tasa de reducción bacteriana en el filtro de aire del 99,9%, protección IP35, peso 4,3 kg. (material) | 1 | 11173144.119999999 | 11173144.120 |
| mo107 | h | Ayudante plomero. (mano de obra) | 0.511 | 19008.41 | 9713.298 |
| % | % | Herramienta menor | 2 % | 11182857.418 | 223657.148 |
|  |  | Costes directos |  |  | 11406514.566 |

## Recursos

**mt31sdy030a** Ud Secador de manos eléctrico con grifo de acero inoxidable
Datos técnicos: Coste energético 353.085 MJ; Emisión de CO2 23.581 kg
Residuos:
- embalaje: re150101 Envases de papel y cartón. (componente de residuo); rendimiento 0.086 kg; Código LER 15 01 01; Masa del elemento 1 kg; Volumen 0.001333 m3
