# Botón táctil antideslizante de aluminio

- Propiedad del archivo: CYPE Ingenieros S.A.
- Formato: FIEBDC-3/2016
- Programa: Generador de precios de la construcción. CYPE Ingenieros, S.A.
- Fecha: 15/10/2024
- Ámbito geográfico: Colombia
- Divisa: COP
- Costes indirectos: 3 %
- Gastos generales: 13 %
- Beneficio industrial: 6 %
- IVA: 16 %

## S Señalización y equipamiento

### ST Sistemas para pisos táctiles

#### STB Botones

**STB020** Ud Botón táctil antideslizante de aluminio.
Botón táctil antideslizante de aluminio anodizado, de 25 mm de diámetro y 3 mm de altura, de color natural, fijado con adhesivo de poliuretano sobre el piso, mediante el uso de una plantilla.
Incluye: Replanteo y fijación de la plantilla al piso. Fijación del botón táctil al piso.
Criterio de medición de proyecto: Número de unidades previstas, según documentación gráfica de Proyecto.
Criterio de medición de obra: Se medirá el número de unidades realmente colocadas según especificaciones de Proyecto.

| Código | Ud | Descripción | Rendimiento | Precio | Importe |
|---|---|---|---|---|---|
| mt47pta035a | Ud | Botón táctil antideslizante de aluminio anodizado, de 25 mm de diámetro y 3 mm de altura, de color natural, para fijar con adhesivo sobre el piso. (material) | 1 | 7812.95 | 7812.950 |
| mt47adc110a | kg | Adhesivo especial de poliuretano bicomponente. (material) | 0.1 | 12356.9 | 1235.690 |
| mt47pta020 | m² | Plantilla reutilizable para montaje de pisos táctiles. (material) | 0.005 | 355846.57 | 1779.233 |
| mt27wav030 | m | Cinta de papel de 5 cm de anchura. (material) | 0.1 | 203.16 | 20.316 |
| mo080 | h | Ayudante montador. (mano de obra) | 0.06 | 19903.05 | 1194.183 |
| % | % | Herramienta menor | 2 % | 12042.372 | 240.847 |
|  |  | Costes directos |  |  | 12283.219 |

Residuos:
- colocación: mt47pta035a; factor de residuo 0.048
- colocación: mt47adc110a Adhesivo especial de poliuretano bicomponente; factor de residuo 0.038685
- colocación: mt27wav030 Cinta de papel de 5 cm de anchura; factor de residuo 0.0440299

## Recursos

**mt47pta035a** Ud Botón táctil antideslizante de aluminio anodizado
Datos técnicos: Coste energético 0.942 MJ; Emisión de CO2 0.059 kg; Código LER 17 04 02; Masa del elemento 0.004 kg; Volumen 0.000003 m3
Residuos:
- embalaje: re170203 Plástico. (componente de residuo); rendimiento 0.005 kg; Código LER 17 02 03; Masa del elemento 1 kg; Volumen 0.001667 m3

**mt47adc110a** kg Adhesivo especial de poliuretano bicomponente
Datos técnicos: Coste energético 144.471 MJ; Emisión de CO2 7.014 kg; Código LER 17 09 04; Masa del elemento 1 kg; Volumen 0.000667 m3
Residuos:
- embalaje: re170203 Plástico; rendimiento 0.003 kg

**mt27wav030** m Cinta de papel de 5 cm de anchura
Datos técnicos: Coste energético 0.004 MJ; Emisión de CO2 0.006 kg; Código LER 20 01 01; Masa del elemento 0.0067 kg; Volumen 0.000009 m3
