# Equipamiento

- Propiedad del archivo: CYPE Ingenieros S.A.
- Formato: FIEBDC-3/2016
- Programa: Generador de precios de la construcción. CYPE Ingenieros, S.A.
- Fecha: 15/10/2024
- Ámbito geográfico: Colombia
- Divisa: COP
- Costes indirectos: 3 %
- Gastos generales: 13 %
- Beneficio industrial: 6 %
- IVA: 16 %

## U Urbanización interior del terreno

### UD Pistas deportivas

#### UDE Equipamientos

**UDE010** Ud Equipamiento.
Dotaciones deportivas para pista de frontón, formado por línea de falta formada por pletina metálica y accesorios reglamentarios, según normativa federativa.
Incluye: Replanteo. Colocación del equipamiento.
Criterio de medición de proyecto: Número de unidades previstas, según documentación gráfica de Proyecto.
Criterio de medición de obra: Se medirá el número de unidades realmente ejecutadas según especificaciones de Proyecto.

| Código | Ud | Descripción | Rendimiento | Precio | Importe |
|---|---|---|---|---|---|
| mt47ede010c | Ud | Dotaciones deportivas para pista de frontón, compuesto de línea de falta con pletina metálica y accesorios reglamentarios, según normativa federativa. (material) | 1 | 413847.76 | 413847.760 |
| mo041 | h | Oficial 1ª obra blanca de obra civil. (mano de obra) | 1.241 | 26625.25 | 33041.935 |
| mo087 | h | Ayudante de obra blanca de obra civil. (mano de obra) | 1.241 | 19903.05 | 24699.685 |
| % | % | Herramienta menor | 2 % | 471589.380 | 9431.788 |
|  |  | Costes directos |  |  | 481021.168 |
