# Vaso de expansión para red de aprovechamiento de aguas pluviales

- Propiedad del archivo: CYPE Ingenieros S.A.
- Formato: FIEBDC-3/2016
- Programa: Generador de precios de la construcción. CYPE Ingenieros, S.A.
- Fecha: 18/06/2024
- Ámbito geográfico: Colombia
- Divisa: COP
- Costes indirectos: 3 %
- Gastos generales: 13 %
- Beneficio industrial: 6 %
- IVA: 16 %

## U Urbanización interior del terreno

### UG Acumulación y gestión de aguas pluviales

#### UGS Sistemas de conducción de agua

**UGS030** Ud Vaso de expansión para red de aprovechamiento de aguas pluviales.
Vaso de expansión de 5 l de capacidad, presión máxima de 8 bar, 300 mm de altura, 150 mm de diámetro, conexión roscada de 1" macho, para una temperatura de trabajo de -10°C a +100°C. Incluso soporte, válvula de corte, latiguillo y elementos de fijación.
Incluye: Replanteo. Colocación y fijación. Conexionado y comprobación de su correcto funcionamiento.
Criterio de medición de proyecto: Número de unidades previstas, según documentación gráfica de Proyecto.
Criterio de medición de obra: Se medirá el número de unidades realmente ejecutadas según especificaciones de Proyecto.

| Código | Ud | Descripción | Rendimiento | Precio | Importe |
|---|---|---|---|---|---|
| mt37eqp030a | Ud | Vaso de expansión de 5 l de capacidad, presión máxima de 8 bar, 300 mm de altura, 150 mm de diámetro, conexión roscada de 1" macho, para una temperatura de trabajo de -10°C a +100°C, con soporte, válvula de corte, latiguillo y elementos de fijación. (material) | 1 | 176050.05 | 176050.050 |
| mo008 | h | Oficial 1ª plomero. (mano de obra) | 0.805 | 26179.17 | 21074.232 |
| mo107 | h | Ayudante plomero. (mano de obra) | 0.805 | 19008.41 | 15301.770 |
| % | % | Herramienta menor | 2 % | 212426.052 | 4248.521 |
|  |  | Costes directos |  |  | 216674.573 |
