# Grama

- Propiedad del archivo: CYPE Ingenieros S.A.
- Formato: FIEBDC-3/2016
- Programa: Generador de precios de la construcción. CYPE Ingenieros, S.A.
- Fecha: 15/10/2024
- Ámbito geográfico: Colombia
- Divisa: COP
- Costes indirectos: 3 %
- Gastos generales: 13 %
- Beneficio industrial: 6 %
- IVA: 16 %

## U Urbanización interior del terreno

### UJ Jardinería

#### UJC Tepes y céspedes

**UJC020** m² Grama.
Grama por siembra de mezcla de semillas de lodium, agrostis, festuca y poa.
Incluye: Preparación del terreno y abonado de fondo. Rastrillado y retirada de todo material de tamaño superior a 2 cm. Distribución de semillas. Tapado con mantillo. Primer riego.
Criterio de medición de proyecto: Superficie medida en proyección horizontal, según documentación gráfica de Proyecto.
Criterio de medición de obra: Se medirá, en proyección horizontal, la superficie realmente ejecutada según especificaciones de Proyecto.

| Código | Ud | Descripción | Rendimiento | Precio | Importe |
|---|---|---|---|---|---|
| mt48tis010a | kg | Mezcla de semilla para grama. (material) | 0.03 | 13750.78 | 412.523 |
| mt48tie030a | m³ | Tierra vegetal cribada, suministrada a granel. (material) | 0.15 | 51976.65 | 7796.498 |
| mt48tie040 | kg | Mantillo limpio cribado. (material) | 6 | 75.66 | 453.960 |
| mt48tif020a | kg | Abono para presiembra de grama. (material) | 0.1 | 3158.07 | 315.807 |
| mt08aaa010a | m³ | Agua. (material) | 0.15 | 3289.66 | 493.449 |
| mq09rod010 | h | Rodillo ligero. (maquinaria) | 0.029 | 9975.54 | 289.291 |
| mq09mot010 | h | Motocultor 60/80 cm. (maquinaria) | 0.058 | 7695.42 | 446.334 |
| mo040 | h | Oficial 1ª jardinero. (mano de obra) | 0.125 | 26625.25 | 3328.156 |
| mo115 | h | Peón jardinero. (mano de obra) | 0.25 | 19175.79 | 4793.948 |
| % | % | Herramienta menor | 2 % | 18329.966 | 366.599 |
|  |  | Costes directos |  |  | 18696.565 |

Residuos:
- colocación: mt48tie030a Tierra vegetal cribada, suministrada a granel; factor de residuo 0.003
- colocación: mt48tif020a Abono para presiembra de grama; factor de residuo 0.052198

## Recursos

**mt48tie030a** m³ Tierra vegetal cribada, suministrada a granel
Datos técnicos: Coste energético 151.700 MJ; Emisión de CO2 8.200 kg; Código LER 17 05 04; Masa del elemento 2050 kg; Volumen 1.28125 m3

**mt48tif020a** kg Abono para presiembra de grama
Datos técnicos: Coste energético 30.291 MJ; Emisión de CO2 3.674 kg; Código LER 06 10 99; Masa del elemento 1 kg; Volumen 0.001111 m3
Residuos:
- embalaje: re170203 Plástico. (componente de residuo); rendimiento 0.003 kg; Código LER 17 02 03; Masa del elemento 1 kg; Volumen 0.001667 m3

**mt08aaa010a** m³ Agua
Datos técnicos: Coste energético 60.000 MJ; Emisión de CO2 30.000 kg
