# Banco metálico

- Propiedad del archivo: CYPE Ingenieros S.A.
- Formato: FIEBDC-3/2016
- Programa: Generador de precios de la construcción. CYPE Ingenieros, S.A.
- Fecha: 18/06/2024
- Ámbito geográfico: Colombia
- Divisa: COP
- Costes indirectos: 3 %
- Gastos generales: 13 %
- Beneficio industrial: 6 %
- IVA: 16 %

## U Urbanización interior del terreno

### UM Mobiliario urbano

#### UMB Bancos y mesas

**UMB010** Ud Banco metálico.
Banco con respaldo, de lámina perforada de acero galvanizado, de 180 cm de longitud, con soportes de sección rectangular, pintado, fijado con chazos y tornillos de acero a una superficie soporte (no incluida en este precio). Totalmente montado.
Incluye: Replanteo de alineaciones y niveles. Colocación y fijación de las piezas.
Criterio de medición de proyecto: Número de unidades previstas, según documentación gráfica de Proyecto.
Criterio de medición de obra: Se medirá el número de unidades realmente ejecutadas según especificaciones de Proyecto.

| Código | Ud | Descripción | Rendimiento | Precio | Importe |
|---|---|---|---|---|---|
| mt52mug050a | Ud | Banco con respaldo, de lámina perforada de acero galvanizado, de 180 cm de longitud, con soportes de sección rectangular, pintado. (material) | 1 | 857128.85 | 857128.850 |
| mt52mug200b | Ud | Repercusión, en la colocación de banco, de elementos de fijación sobre superficie soporte: chazos y tornillos de acero. (material) | 1 | 10624.09 | 10624.090 |
| mo041 | h | Oficial 1ª obra blanca de obra civil. (mano de obra) | 0.521 | 25476.92 | 13273.475 |
| mo087 | h | Ayudante de obra blanca de obra civil. (mano de obra) | 0.521 | 19044.65 | 9922.263 |
| % | % | Herramienta menor | 2 % | 890948.678 | 17818.974 |
|  |  | Costes directos |  |  | 908767.652 |
