# Papelera metálica

- Propiedad del archivo: CYPE Ingenieros S.A.
- Formato: FIEBDC-3/2016
- Programa: Generador de precios de la construcción. CYPE Ingenieros, S.A.
- Fecha: 18/06/2024
- Ámbito geográfico: Colombia
- Divisa: COP
- Costes indirectos: 3 %
- Gastos generales: 13 %
- Beneficio industrial: 6 %
- IVA: 16 %

## U Urbanización interior del terreno

### UM Mobiliario urbano

#### UME Papeleras

**UME010** Ud Papelera metálica.
Papelera de acero electrocincado, con soporte vertical, de tipo basculante con llave, boca de media luna, de 40 litros de capacidad, de lámina perforada de 1 mm de espesor pintada con pintura de poliéster color, dimensiones totales 920x290x540, con chazos de expansión de acero, tornillos especiales y pasta química a una base de concreto f'c=210 kg/cm² (21 MPa), clase de exposición F0 S0 P0 C0, tamaño máximo del agregado 19 mm, manejabilidad plástica. Incluso excavación y fundido de la base de apoyo.
Incluye: Replanteo de alineaciones y niveles. Excavación. Ejecución de la base de concreto. Colocación y fijación de las piezas.
Criterio de medición de proyecto: Número de unidades previstas, según documentación gráfica de Proyecto.
Criterio de medición de obra: Se medirá el número de unidades realmente ejecutadas según especificaciones de Proyecto.

| Código | Ud | Descripción | Rendimiento | Precio | Importe |
|---|---|---|---|---|---|
| mt52mug400N | Ud | Papelera de acero electrocincado, con soporte vertical, de tipo basculante con llave, boca de media luna, de 40 litros de capacidad, de lámina perforada de 1 mm de espesor pintada con pintura de poliéster color, dimensiones totales 920x290x540. (material) | 1 | 488524.37 | 488524.370 |
| mt52mug200d | Ud | Repercusión, en la colocación de papelera, de elementos de fijación sobre concreto: chazos de expansión de acero, tornillos especiales y pasta química. (material) | 1 | 15711.69 | 15711.690 |
| mt10hmf050qdf | m³ | Concreto simple f'c=210 kg/cm² (21 MPa), clase de exposición F0 S0 P0 C0, tamaño máximo del agregado 19 mm, manejabilidad plástica, fabricado en planta, según NSR-10 y ACI 318. (material) | 0.1 | 311808.88 | 31180.888 |
| mo041 | h | Oficial 1ª obra blanca de obra civil. (mano de obra) | 0.325 | 25476.92 | 8279.999 |
| mo087 | h | Ayudante de obra blanca de obra civil. (mano de obra) | 0.651 | 19044.65 | 12398.067 |
| % | % | Herramienta menor | 2 % | 556095.014 | 11121.900 |
|  |  | Costes directos |  |  | 567216.914 |

Residuos:
- colocación: mt10hmf050qdf; factor de residuo 0.00120821

## Recursos

**mt10hmf050qdf** m³ Concreto simple f'c=210 kg/cm² (21 MPa)
Datos técnicos: Coste energético 1840.000 MJ; Emisión de CO2 230.000 kg; Código LER 17 01 01; Masa del elemento 2300 kg; Volumen 1.533333 m3
