# Papelera metálica

- Propiedad del archivo: CYPE Ingenieros S.A.
- Formato: FIEBDC-3/2016
- Programa: Generador de precios de la construcción. CYPE Ingenieros, S.A.
- Fecha: 18/06/2024
- Ámbito geográfico: Colombia
- Divisa: COP
- Costes indirectos: 3 %
- Gastos generales: 13 %
- Beneficio industrial: 6 %
- IVA: 16 %

## U Urbanización interior del terreno

### UM Mobiliario urbano

#### UME Papeleras

**UME010** Ud Papelera metálica.
Papelera de acero electrocincado, con soporte vertical, de tipo basculante con llave, boca rectangular, de 40 litros de capacidad, de lámina de 1 mm de espesor pintada con pintura de poliéster color, dimensiones totales 1000x360x320, con chazos y tornillos de acero a una superficie soporte (no incluida en este precio).
Incluye: Replanteo de alineaciones y niveles. Colocación y fijación de las piezas.
Criterio de medición de proyecto: Número de unidades previstas, según documentación gráfica de Proyecto.
Criterio de medición de obra: Se medirá el número de unidades realmente ejecutadas según especificaciones de Proyecto.

| Código | Ud | Descripción | Rendimiento | Precio | Importe |
|---|---|---|---|---|---|
| mt52mug420a | Ud | Papelera de acero electrocincado, con soporte vertical, de tipo basculante con llave, boca rectangular, de 40 litros de capacidad, de lámina de 1 mm de espesor pintada con pintura de poliéster color, dimensiones totales 1000x360x320. (material) | 1 | 379846.16 | 379846.160 |
| mt52mug200e | Ud | Repercusión, en la colocación de papelera, de elementos de fijación sobre superficie soporte: chazos y tornillos de acero. (material) | 1 | 10624.09 | 10624.090 |
| mo041 | h | Oficial 1ª obra blanca de obra civil. (mano de obra) | 0.325 | 25476.92 | 8279.999 |
| mo087 | h | Ayudante de obra blanca de obra civil. (mano de obra) | 0.325 | 19044.65 | 6189.511 |
| % | % | Herramienta menor | 2 % | 404939.760 | 8098.795 |
|  |  | Costes directos |  |  | 413038.555 |
