# Borde de piscina

- Propiedad del archivo: CYPE Ingenieros S.A.
- Formato: FIEBDC-3/2016
- Programa: Generador de precios de la construcción. CYPE Ingenieros, S.A.
- Fecha: 18/06/2024
- Ámbito geográfico: Colombia
- Divisa: COP
- Costes indirectos: 3 %
- Gastos generales: 13 %
- Beneficio industrial: 6 %
- IVA: 16 %

## U Urbanización interior del terreno

### UP Piscinas

#### UPR Remates prefabricados

**UPR010** m Borde de piscina.
Formación de borde de piscina con piezas prefabricadas de concreto, antideslizantes, de 40x100 cm, color blanco, acabado cepillado, recibido con mortero de cemento, confeccionado en obra, dosificación 1:6. Incluso tratamiento de juntas, montaje, colocación y recibido.
Incluye: Replanteo de las piezas. Colocación con mortero de las piezas alineadas, con una ligera pendiente hacia el exterior. Relleno de juntas y limpieza de las piezas.
Criterio de medición de proyecto: Longitud medida según documentación gráfica de Proyecto.
Criterio de medición de obra: Se medirá la longitud realmente ejecutada según especificaciones de Proyecto.

| Código | Ud | Descripción | Rendimiento | Precio | Importe |
|---|---|---|---|---|---|
| mt47prp050a | m | Piezas prefabricadas de concreto, antideslizantes, de 40x100 cm, color blanco, acabado cepillado, para borde de piscina. (material) | 1.05 | 148948.68 | 156396.114 |
| mt08aaa010a | m³ | Agua. (material) | 0.006 | 3281.16 | 19.687 |
| mt01arg005a | t | Arena de cantera, para mortero preparado en obra. (material) | 0.024 | 45135.97 | 1083.263 |
| mt08cem000d | kg | Cemento gris en sacos. (material) | 3.75 | 483.43 | 1812.863 |
| mt09moe030 | m³ | Mortero especial extrafino. (material) | 0.001 | 260265.4 | 260.265 |
| mq06hor010 | h | Concretera eléctrica con una capacidad de amasado de 160 l. (maquinaria) | 0.012 | 8706.88 | 104.483 |
| mo041 | h | Oficial 1ª obra blanca de obra civil. (mano de obra) | 0.279 | 25476.92 | 7108.061 |
| mo087 | h | Ayudante de obra blanca de obra civil. (mano de obra) | 0.292 | 19044.65 | 5561.038 |
| % | % | Herramienta menor | 2 % | 172345.774 | 3446.915 |
|  |  | Costes directos |  |  | 175792.689 |

Residuos:
- colocación: mt47prp050a Piezas prefabricadas de concreto, antideslizantes, de 40x100 cm, color blanco, acabado cepillado, para borde de piscina; factor de residuo 0.0083
- colocación: mt01arg005a Arena de cantera, para mortero preparado en obra; factor de residuo 0.00501329
- colocación: mt08cem000d Cemento gris en sacos; factor de residuo 0.0063
- colocación: mt09moe030 Mortero especial extrafino; factor de residuo 0.0036

## Recursos

**mt47prp050a** m Piezas prefabricadas de concreto, antideslizantes, de 40x100 cm, color blanco, acabado cepillado, para borde de piscina
Datos técnicos: Coste energético 5.923 MJ; Emisión de CO2 5.309 kg; Código LER 17 01 01; Masa del elemento 34 kg; Volumen 0.022667 m3
Residuos:
- embalaje: re170201 Madera. (componente de residuo); rendimiento 0.004 kg; Código LER 17 02 01; Masa del elemento 1 kg; Volumen 0.000909 m3
- embalaje: re170203 Plástico. (componente de residuo); rendimiento 0.045 kg; Código LER 17 02 03; Masa del elemento 1 kg; Volumen 0.001667 m3

**mt08aaa010a** m³ Agua
Datos técnicos: Coste energético 60.000 MJ; Emisión de CO2 30.000 kg

**mt01arg005a** t Arena de cantera, para mortero preparado en obra
Datos técnicos: Coste energético 75.000 MJ; Emisión de CO2 4.000 kg; Código LER 01 04 08; Masa del elemento 1000 kg; Volumen 0.666667 m3

**mt08cem000d** kg Cemento gris en sacos
Datos técnicos: Coste energético 7.174 MJ; Emisión de CO2 0.904 kg; Código LER 17 01 01; Masa del elemento 1 kg; Volumen 0.000667 m3
Residuos:
- embalaje: re150101 Envases de papel y cartón. (componente de residuo); rendimiento 0.014 kg; Código LER 15 01 01; Masa del elemento 1 kg; Volumen 0.001333 m3
- embalaje: re170201 Madera; rendimiento 0.001 kg
- embalaje: re170203 Plástico; rendimiento 0.003 kg

**mt09moe030** m³ Mortero especial extrafino
Datos técnicos: Coste energético 3724.000 MJ; Emisión de CO2 323.000 kg; Código LER 17 01 01; Masa del elemento 1900 kg; Volumen 1.266667 m3
