# Separador de grasas de poliéster reforzado con fibra de vidrio (PRFV)

- Propiedad del archivo: CYPE Ingenieros S.A.
- Formato: FIEBDC-3/2016
- Programa: Generador de precios de la construcción. CYPE Ingenieros, S.A.
- Fecha: 18/06/2024
- Ámbito geográfico: Colombia
- Divisa: COP
- Costes indirectos: 3 %
- Gastos generales: 13 %
- Beneficio industrial: 6 %
- IVA: 16 %

## U Urbanización interior del terreno

### US Depuración de aguas residuales domésticas

#### USA Accesorios

**USA030** Ud Separador de grasas de poliéster reforzado con fibra de vidrio (PRFV).
Separador de grasas de poliéster reforzado con fibra de vidrio (PRFV), rectangular, de 1000 litros, de 4 litros/s de caudal máximo de aguas grises, con boca de acceso, boca de entrada y boca de salida de 110 mm de diámetro.
Incluye: Replanteo. Colocación. Conexionado y comprobación de su correcto funcionamiento.
Criterio de medición de proyecto: Número de unidades previstas, según documentación gráfica de Proyecto.
Criterio de medición de obra: Se medirá el número de unidades realmente ejecutadas según especificaciones de Proyecto.

| Código | Ud | Descripción | Rendimiento | Precio | Importe |
|---|---|---|---|---|---|
| mt46fgp120b | Ud | Separador de grasas de poliéster reforzado con fibra de vidrio (PRFV), rectangular, de 1000 litros, de 4 litros/s de caudal máximo de aguas grises, con boca de acceso, boca de entrada y boca de salida de 110 mm de diámetro, para pretratamiento de aguas residuales. (material) | 1 | 1560694.62 | 1560694.620 |
| mo008 | h | Oficial 1ª plomero. (mano de obra) | 1.972 | 26179.17 | 51625.323 |
| mo107 | h | Ayudante plomero. (mano de obra) | 1.972 | 19008.41 | 37484.585 |
| % | % | Herramienta menor | 2 % | 1649804.528 | 32996.091 |
|  |  | Costes directos |  |  | 1682800.619 |

## Recursos

**mt46fgp120b** Ud Separador de grasas de poliéster reforzado con fibra de vidrio (PRFV)
Datos técnicos: Coste energético 3203.827 MJ; Emisión de CO2 144.812 kg
Residuos:
- embalaje: re150101 Envases de papel y cartón. (componente de residuo); rendimiento 1.527 kg; Código LER 15 01 01; Masa del elemento 1 kg; Volumen 0.001333 m3
