# Estación depuradora biológica

- Propiedad del archivo: CYPE Ingenieros S.A.
- Formato: FIEBDC-3/2016
- Programa: Generador de precios de la construcción. CYPE Ingenieros, S.A.
- Fecha: 18/06/2024
- Ámbito geográfico: Colombia
- Divisa: COP
- Costes indirectos: 3 %
- Gastos generales: 13 %
- Beneficio industrial: 6 %
- IVA: 16 %

## U Urbanización interior del terreno

### US Depuración de aguas residuales domésticas

#### USE Estaciones depuradoras

**USE012** Ud Estación depuradora biológica.
Estación depuradora biológica de aguas residuales, tecnología VFL, capacidad para 2 a 6 usuarios (H.E.), carga media de materia orgánica contaminante (DBO5) de 0,36 kg/día y caudal máximo de agua depurada de 810 litros/día, equipada con un reactor biológico tipo AT y un compresor. Totalmente instalada y en funcionamiento, sin incluir la excavación, la nivelación ni el relleno del trasdós.
Incluye: Replanteo. Colocación de la estación depuradora. Conexionado con las redes de conducción de agua, de salubridad y eléctrica. Puesta en marcha.
Criterio de medición de proyecto: Número de unidades previstas, según documentación gráfica de Proyecto.
Criterio de medición de obra: Se medirá el número de unidades realmente ejecutadas según especificaciones de Proyecto.

| Código | Ud | Descripción | Rendimiento | Precio | Importe |
|---|---|---|---|---|---|
| mt46edb010b | Ud | Estación depuradora biológica de aguas residuales, tecnología VFL, capacidad para 2 a 6 usuarios (H.E.), carga media de materia orgánica contaminante (DBO5) de 0,36 kg/día y caudal máximo de agua depurada de 810 litros/día, equipada con un reactor biológico tipo AT y un compresor. (material) | 1 | 10152808.98 | 10152808.980 |
| mo008 | h | Oficial 1ª plomero. (mano de obra) | 2.528 | 26179.17 | 66180.942 |
| mo107 | h | Ayudante plomero. (mano de obra) | 2.528 | 19008.41 | 48053.260 |
| mo003 | h | Maestro electricista. (mano de obra) | 2.528 | 26179.17 | 66180.942 |
| mo102 | h | Ayudante electricista. (mano de obra) | 2.528 | 19008.41 | 48053.260 |
| % | % | Herramienta menor | 2 % | 10381277.384 | 207625.548 |
|  |  | Costes directos |  |  | 10588902.932 |

## Recursos

**mt46edb010b** Ud Estación depuradora biológica de aguas residuales
Datos técnicos: Coste energético 19870.846 MJ; Emisión de CO2 704.773 kg
Residuos:
- embalaje: re150101 Envases de papel y cartón. (componente de residuo); rendimiento 0.086 kg; Código LER 15 01 01; Masa del elemento 1 kg; Volumen 0.001333 m3
